# Banc à lombaires

- Propriété du fichier: CYPE Ingenieros S.A.
- Format: FIEBDC-3/2016
- Logiciel: Générateur de prix de la construction. CYPE Ingenieros, S.A.
- Date: 05/10/2024
- Zone géographique: Mali
- Devise: XOF
- Coûts indirects: 3 %
- Frais généraux: 13 %
- Bénéfice: 6 %
- TVA: 18 %

## M Mobilier urbain

### MQ Équipements sportifs

#### MQA Parcours de santé

**MQA070** U Banc à lombaires.
Banc à lombaires, constitué d'une planche de 1,75x0,75 m appuyée sur quatre postes carrés de 0,15 m de côté, deux de 0,80 m et deux de 0,3 m de hauteur visible, en bois de pin sylvestre, traité en autoclave, avec classe d'emploi 4 selon NF EN 335, terminée avec un vernis protecteur, avec deux traverses en acier de 1,00 m, avec visserie en acier galvanisé, cachée et protégée avec des caches-vis de sécurité, pour utilisateurs de plus de 15 ans, avec zone d sécurité de 30,00 m² et 0,50 m de hauteur libre de chute, fixé à une base de béton BCN: CPJ-CEM II/A 32,5 - P - B 20 - 15/25 - E: 1 - NA - P 18-305. Comprend l'implantation, excavation manuelle du terrain et la fixation de l'équipement sportif. Totalement monté et testé.
Inclut: Implantation. Excavation avec des moyens manuels. Bétonnage de la base d'appui. Montage et fixation de l'équipement sportif.
Critère pour le métré: Nombre d'unités prévues, selon documentation graphique du Projet.
Critère pour le mémoire: On mesurera le nombre d'unités réellement exécutées selon les spécifications du Projet.

| Code | U | Désignation | Quantité | Prix | Montant |
|---|---|---|---|---|---|
| mt10hmf040iaeg | m³ | Béton non armé prêt à l'emploi BCN: CPJ-CEM II/A 32,5 - P - B 20 - 15/25 - E: 1 - NA - P 18-305. (matériau) | 0.3 | 53429.97 | 16028.991 |
| mt52dep070a | U | Banc à lombaires, constitué d'une planche de 1,75x0,75 m appuyée sur quatre postes carrés de 0,15 m de côté, deux de 0,80 m et deux de 0,3 m de hauteur visible, en bois de pin sylvestre, traité en autoclave, avec classe d'emploi 4 selon NF EN 335, terminée avec un vernis protecteur, avec deux traverses en acier de 1,00 m, avec visserie en acier galvanisé, cachée et protégée avec des caches-vis de sécurité, pour utilisateurs de plus de 15 ans, avec zone d sécurité de 30,00 m² et 0,50 m de hauteur libre de chute, y compris éléments de fixation. Selon NF EN 1176-1. (matériau) | 1 | 849222.86 | 849222.860 |
| mo041 | h | Compagnon professionnel III/CP2 VRD espaces publics. (main-d'œuvre) | 1.855 | 1582.28 | 2935.129 |
| mo087 | h | Ouvrier professionnel II/OP VRD espaces publics. (main-d'œuvre) | 2.65 | 1182.79 | 3134.394 |
| % | % | Frais de chantier des unités d'ouvrage | 2 % | 871321.374 | 17426.427 |
|  |  | Coûts directs |  |  | 888747.801 |

Déchets:
- pose: mt10hmf040iaeg Béton non armé prêt à l'emploi BCN: CPJ-CEM II/A 32,5 - P - B 20 - 15/25 - E: 1 - NA - P 18-305; facteur de déchet 0.00157654

## Ressources

**mt10hmf040iaeg** m³ Béton non armé prêt à l'emploi BCN: CPJ-CEM II/A 32,5 - P - B 20 - 15/25 - E: 1 - NA - P 18-305
Données techniques: Coût énergétique 1840.000 MJ; Émission de CO2 230.000 kg; Code CED 17 01 01; Masse de l'élément 2300 kg; Volume 1.533333 m3

**mt52dep070a** U Banc à lombaires
Données techniques: Coût énergétique 11615.814 MJ; Émission de CO2 -127.356 kg
Déchets:
- emballage: re150101 Emballages en papier et en carton. (composant de déchet); quantité 3.653 kg; Code CED 15 01 01; Masse de l'élément 1 kg; Volume 0.001333 m3
