# Système S de filet de sécurité placé horizontalement dans des structures préfabriquées et métalliques

- Propriété du fichier: CYPE Ingenieros S.A.
- Format: FIEBDC-3/2016
- Logiciel: Générateur de prix de la construction. CYPE Ingenieros, S.A.
- Date: 17/04/2024
- Zone géographique: Mali
- Devise: XOF
- Coûts indirects: 3 %
- Frais généraux: 13 %
- Bénéfice: 6 %
- TVA: 18 %

## S Sécurité et santé

### SC Équipements de protection collective

#### SCI Protection pendant l'exécution des planchers

**SCI030** m² Système S de filet de sécurité placé horizontalement dans des structures préfabriquées et métalliques.
Système S de filet de sécurité déplaçable, placé horizontalement dans des structures préfabriquées en béton et dans des structures métalliques, constitué d'un filet de sécurité NF EN 1263-1 S A2 M100 D M, de polypropylène de haute ténacité, noué, de couleur bleue, pour couvrir les vides horizontaux de surface comprise entre 35 et 250 m². Comprend corde de liaison en polypropylène, pour unir les filets et les éléments pour le déplacement et la tension des filets.
Critère pour le métré: Surface mesurée selon Plan général de coordination en matière de sécurité et de protection de la santé.
Critère pour le mémoire: La surface mesurée sera celle réellement montée selon spécifications d'Étude ou d'Étude Basique de Sécurité et Santé.

| Code | U | Désignation | Quantité | Prix | Montant |
|---|---|---|---|---|---|
| mt50sph010ec | m² | Filet de sécurité NF EN 1263-1 S A2 M100 D M, de polypropylène de haute ténacité, noué, de couleur bleue. Corde de filet de calibre 5,5 mm, avec traitement aux rayons UV. Énergie du filet A2 (entre 2,2 et 4,4 kJ). Configuration du filet en losange, avec ralingue en polypropylène de 16 mm de diamètre. (matériau) | 1.064 | 2449.35 | 2606.108 |
| mt50spr170b | m | Corde de liaison NF EN 1263-1 O en polypropylène de haute ténacité, avec traitement aux rayons UV, D=8 mm et charge de rupture supérieure à 7,5 kN. (matériau) | 1.267 | 183.7 | 232.748 |
| mt50spr100d | m | Câble en acier de 10 mm de diamètre. (matériau) | 0.203 | 2581.41 | 524.026 |
| mt50spr095 | U | Poulie en acier, avec charge de rupture supérieure à 20 kN. (matériau) | 0.217 | 12524.49 | 2717.814 |
| mt50spr096 | U | Mousqueton en acier galvanisé, avec écrou de sécurité et charge de rupture supérieure à 20 kN. (matériau) | 0.217 | 19620.02 | 4257.544 |
| mq07ple010ff | U | Location par jour de plateforme élévatrice à ciseaux, moteur diesel, de 15 m de hauteur maximale de travail, y compris la maintenance et l'assurance de responsabilité civile. (matériel) | 0.011 | 61456.62 | 676.023 |
| mq07ple020ff | U | Transport au site et retrait de plateforme élévatrice à ciseaux, moteur diesel, de 15 m de hauteur maximale de travail. (matériel) | 0.001 | 61150.87 | 61.151 |
| mo119 | h | Compagnon professionnel III/CP2 Sécurité et Santé. (main-d'œuvre) | 0.199 | 1567.76 | 311.984 |
| mo120 | h | Ouvrier Sécurité et Santé. (main-d'œuvre) | 0.199 | 1129.12 | 224.695 |
| % | % | Frais de chantier des unités d'ouvrage | 2 % | 11612.093 | 232.242 |
|  |  | Coûts directs |  |  | 11844.335 |

Déchets:
- pose: mt50sph010ec; facteur de déchet 1
- pose: mt50spr100d Câble en acier de 10 mm de diamètre; facteur de déchet 0.0140007

## Ressources

**mt50sph010ec** m² Filet de sécurité NF EN 1263-1 S A2 M100 D M
Données techniques: Coût énergétique 27.456 MJ; Émission de CO2 0.920 kg; Code CED 17 02 03; Masse de l'élément 0.26 kg; Volume 0.000433 m3
Déchets:
- emballage: re170203 Plastique. (composant de déchet); quantité 0.034 kg; Code CED 17 02 03; Masse de l'élément 1 kg; Volume 0.001667 m3

**mt50spr100d** m Câble en acier de 10 mm de diamètre
Données techniques: Coût énergétique 2.709 MJ; Émission de CO2 0.199 kg; Code CED 17 04 11; Masse de l'élément 0.2717 kg; Volume 0.000181 m3
Déchets:
- emballage: re150101 Emballages en papier et en carton. (composant de déchet); quantité 0.071 kg; Code CED 15 01 01; Masse de l'élément 1 kg; Volume 0.001333 m3

**mt50spr095** U Poulie en acier, avec charge de rupture supérieure à 20 kN
Données techniques: Coût énergétique 1.002 MJ; Émission de CO2 0.111 kg
Déchets:
- emballage: re150101 Emballages en papier et en carton; quantité 0.072 kg

**mt50spr096** U Mousqueton en acier galvanisé, avec écrou de sécurité et charge de rupture supérieure à 20 kN
Données techniques: Coût énergétique 6.868 MJ; Émission de CO2 0.544 kg
Déchets:
- emballage: re150101 Emballages en papier et en carton; quantité 0.09 kg
- emballage: re170203 Plastique; quantité 0.045 kg
