# Vêtement de protection de haute visibilité

- Propriété du fichier: CYPE Ingenieros S.A.
- Format: FIEBDC-3/2016
- Logiciel: Générateur de prix de la construction. CYPE Ingenieros, S.A.
- Date: 05/10/2024
- Zone géographique: Mali
- Devise: XOF
- Coûts indirects: 3 %
- Frais généraux: 13 %
- Bénéfice: 6 %
- TVA: 18 %

## S Sécurité et santé

### SI Équipements de protection individuelle

#### SIU Corps (vêtements de protection)

**SIU040** U Vêtement de protection de haute visibilité.
Bleu de haute visibilité, de matériau fluorescent, chargé d'augmenter la visibilité de l'utilisateur pendant le jour, couleur jaune, amortissable en 5 utilisations.
Critère pour le métré: Nombre d'unités prévues, selon Plan général de coordination en matière de sécurité et de protection de la santé.
Critère pour le mémoire: On mesurera le nombre d'unités réellement fournies selon spécifications d'Étude ou d'Étude Basique de Sécurité et Santé.

| Code | U | Désignation | Quantité | Prix | Montant |
|---|---|---|---|---|---|
| mt50epu030aae | U | Bleu de haute visibilité, de matériau fluorescent, couleur jaune, EPI de catégorie II, selon NF EN 471 et NF EN 340, respectant toutes les réquisitions de sécurité selon le Décret nº 92-765, le Décret nº 92-766 et le Décret nº 92-768, du 29 juillet 1992. (matériau) | 0.2 | 51573.68 | 10314.736 |
| % | % | Frais de chantier des unités d'ouvrage | 2 % | 10314.736 | 206.295 |
|  |  | Coûts directs |  |  | 10521.031 |
