# Bordure de traverses en bois

- Propriété du fichier: CYPE Ingenieros S.A.
- Format: FIEBDC-3/2016
- Logiciel: Générateur de prix de la construction. CYPE Ingenieros, S.A.
- Date: 05/10/2024
- Zone géographique: Mali
- Devise: XOF
- Coûts indirects: 3 %
- Frais généraux: 13 %
- Bénéfice: 6 %
- TVA: 18 %

## V Voiries

### VB Bordures et rigoles

#### VBB Bois

**VBB020** m Bordure de traverses en bois.
Réalisation d'une bordure et d'une limite de revêtement avec une traverse en bois de chêne vieillie, de 18x12 cm, placée horizontalement sur le terrain. Comprend l'implantation, l'excavation manuelle du terrain, la sélection et la coupe des traverses, le remblayage et le compactage du terrain contigu au bord déjà placé et la suppression et le nettoyage du matériau excédant.
Inclut: Implantation. Excavation et préparation du terrain. Présentation, aplomb et nivellement. Remplissage de la tranchée et compactage du terrain. Suppression et nettoyage du matériau excédant.
Critère pour le métré: Longueur mesurée selon documentation graphique du Projet.
Critère pour le mémoire: On mesurera la longueur réellement exécutée selon les spécifications du Projet.

| Code | U | Désignation | Quantité | Prix | Montant |
|---|---|---|---|---|---|
| mt18bma010e | m | Traverse en bois de chêne vieillie, de 18x12 cm. (matériau) | 1.2 | 9054.86 | 10865.832 |
| mo087 | h | Ouvrier professionnel II/OP VRD espaces publics. (main-d'œuvre) | 0.397 | 1182.79 | 469.568 |
| % | % | Frais de chantier des unités d'ouvrage | 2 % | 11335.400 | 226.708 |
|  |  | Coûts directs |  |  | 11562.108 |

Déchets:
- pose: mt18bma010e Traverse en bois de chêne vieillie, de 18x12 cm; facteur de déchet 0.00798624

## Ressources

**mt18bma010e** m Traverse en bois de chêne vieillie, de 18x12 cm
Données techniques: Coût énergétique 977.893 MJ; Émission de CO2 -29.788 kg; Code CED 17 02 01; Masse de l'élément 15.768 kg; Volume 0.014335 m3
Déchets:
- emballage: re170203 Plastique. (composant de déchet); quantité 0.003 kg; Code CED 17 02 03; Masse de l'élément 1 kg; Volume 0.001667 m3
