# Revêtement sportif en terre battue pour terrain de tennis

- Propriété du fichier: CYPE Ingenieros S.A.
- Format: FIEBDC-3/2016
- Logiciel: Générateur de prix de la construction. CYPE Ingenieros, S.A.
- Date: 05/10/2024
- Zone géographique: Mali
- Devise: XOF
- Coûts indirects: 3 %
- Frais généraux: 13 %
- Bénéfice: 6 %
- TVA: 18 %

## V Voiries

### VO Pistes sportives

#### VOT En terre battue

**VOT010** m² Revêtement sportif en terre battue pour terrain de tennis.
Revêtement sportif en terre battue pour terrain de tennis. COUCHE DE DRAINAGE: deux couches de graviers volcaniques, avec une épaisseur totale de 25 cm, la première de 20 cm d'épaisseur de granulométrie comprise entre 12 et 25 mm et la seconde de 5 cm d'épaisseur de granulométrie comprise entre 5 et 10 mm. SOUS-BASE: une couche de 5 cm d'épaisseur, de mélange de granulats volcaniques et liant provenant de matériau sédimentaire, avec granulométrie allant jusqu'à 3 mm de diamètre. COUCHE DE FINITION: une couche de 5 mm d'épaisseur, de poussière de brique en terre cuite ou d'entrevous en terre cuite, avec granulométrie allant jusqu'à 1 mm de diamètre.
Critère d'évaluation économique: Le prix ne comprend pas le marquage et l'exécution des lignes de jeu.
Inclut: Implantation des dimensions de la piste sportive. Extension des couches successives qui constituent le revêtement sportif.
Critère pour le métré: Surface mesurée en projection horizontale, selon documentation graphique du Projet.
Critère pour le mémoire: On mesurera, en projection horizontale, la surface réellement exécutée selon les spécifications du Projet.

| Code | U | Désignation | Quantité | Prix | Montant |
|---|---|---|---|---|---|
| mt01aci010d | kg | Graviers volcaniques, de granulométrie comprise entre 12 et 25 mm, pour couche drainante de terrain de tennis en terre battue. (matériau) | 240 | 31.47 | 7552.800 |
| mt01aci010c | kg | Graviers volcaniques, de granulométrie comprise entre 5 et 10 mm, pour couche drainante de terrain de tennis en terre battue. (matériau) | 110 | 50.34 | 5537.400 |
| mt01aci030b | kg | Mélange de granulats volcaniques et liant provenant de matériau sédimentaire, avec granulométrie allant jusqu'à 3 mm de diamètre, pour sous-base de terrain de tennis en terre battue. (matériau) | 95 | 119.55 | 11357.250 |
| mt01aci040b | kg | Poussière de brique en terre cuite ou d'entrevous en terre cuite, avec granulométrie allant jusqu'à 1 mm de diamètre, pour couche de finition de terrain de tennis en terre battue. (matériau) | 5.5 | 239.12 | 1315.160 |
| mo041 | h | Compagnon professionnel III/CP2 VRD espaces publics. (main-d'œuvre) | 0.397 | 1582.28 | 628.165 |
| mo087 | h | Ouvrier professionnel II/OP VRD espaces publics. (main-d'œuvre) | 0.47 | 1182.79 | 555.911 |
| % | % | Frais de chantier des unités d'ouvrage | 2 % | 26946.686 | 538.934 |
|  |  | Coûts directs |  |  | 27485.620 |
