# Marquage routier de rebord

- Propriété du fichier: CYPE Ingenieros S.A.
- Format: FIEBDC-3/2016
- Logiciel: Générateur de prix de la construction. CYPE Ingenieros, S.A.
- Date: 17/04/2024
- Zone géographique: Mali
- Devise: XOF
- Coûts indirects: 3 %
- Frais généraux: 13 %
- Bénéfice: 6 %
- TVA: 18 %

## V Voiries

### VS Signalisation routière

#### VSH Signalisation horizontale

**VSH040** m Marquage routier de rebord.
Application manuelle de peinture alkyde couleur noire, pour marquage routier de rebord, de 10 cm de largeur.
Inclut: Balayage avec une balayeuse mécanique. Application manuelle du mélange.
Critère pour le métré: Longueur mesurée selon documentation graphique du Projet.
Critère pour le mémoire: On mesurera la longueur réellement exécutée selon les spécifications du Projet.

| Code | U | Désignation | Quantité | Prix | Montant |
|---|---|---|---|---|---|
| mt27mvh030c | kg | Peinture alkyde couleur noire, selon NF EN 1871. (matériau) | 0.072 | 2647.85 | 190.645 |
| mo041 | h | Compagnon professionnel III/CP2 VRD espaces publics. (main-d'œuvre) | 0.058 | 1567.76 | 90.930 |
| mo087 | h | Ouvrier professionnel II/OP VRD espaces publics. (main-d'œuvre) | 0.029 | 1171.94 | 33.986 |
| % | % | Frais de chantier des unités d'ouvrage | 2 % | 315.561 | 6.311 |
|  |  | Coûts directs |  |  | 321.872 |

Déchets:
- pose: mt27mvh030c Peinture alkyde couleur noire, selon NF EN 1871; facteur de déchet 0.055

## Ressources

**mt27mvh030c** kg Peinture alkyde couleur noire, selon NF EN 1871
Données techniques: Coût énergétique 27.070 MJ; Émission de CO2 1.204 kg; Code CED 08 01 11; Masse de l'élément 1 kg; Volume 0.001111 m3
Déchets:
- emballage: re170203 Plastique. (composant de déchet); quantité 0.032 kg; Code CED 17 02 03; Masse de l'élément 1 kg; Volume 0.001667 m3
