# Canalisation souterraine de télécommunications, de tube rigide

- Propriété du fichier: CYPE Ingenieros S.A.
- Format: FIEBDC-3/2016
- Logiciel: Générateur de prix de la construction. CYPE Ingenieros, S.A.
- Date: 17/04/2024
- Zone géographique: Mali
- Devise: XOF
- Coûts indirects: 3 %
- Frais généraux: 13 %
- Bénéfice: 6 %
- TVA: 18 %

## X Réseaux divers

### XT Télécommunications

#### XTC Canalisations

**XTC010** m Canalisation souterraine de télécommunications, de tube rigide.
Canalisation souterraine de télécommunications constituée de 4 tubes rigides en PVC-U, de 125 mm de diamètre et 1,5 mm d'épaisseur et support séparateur tous les 70 cm de longueur, réalisée dans une tranchée, sans inclure l'excavation ni le remblai postérieur de la tranchée. Comprend fil guide. Totalement montée.
Inclut: Implantation et tracé de la tranchée. Modelage des fonds et des côtés à la main, avec extraction des terres. Présentation à sec des tubes. Mise en place du fil guide. Mise en place des tubes.
Critère pour le métré: Longueur mesurée en projection horizontale, selon documentation graphique du Projet.
Critère pour le mémoire: On mesurera, en projection horizontale, la longueur réellement exécutée selon les spécifications du Projet.

| Code | U | Désignation | Quantité | Prix | Montant |
|---|---|---|---|---|---|
| mt35tpe010h | m | Tube rigide en PVC-U, de 125 mm de diamètre et 1,5 mm d'épaisseur, fourni en barres de 6 m de longueur. (matériau) | 4.2 | 3849.02 | 16165.884 |
| mt40iva040c | U | Support séparateur en polypropylène pour 4 tubes rigides en PVC de 125 mm de diamètre. (matériau) | 1.43 | 613.74 | 877.648 |
| mt40iva030 | m | Fil guide de polypropylène de 3 mm de diamètre. (matériau) | 4.6 | 149.05 | 685.630 |
| mo020 | h | Compagnon professionnel III/CP2 construction. (main-d'œuvre) | 0.477 | 1567.76 | 747.822 |
| mo113 | h | Ouvrier d'exécution I/OE1 construction. (main-d'œuvre) | 0.477 | 1129.12 | 538.590 |
| % | % | Frais de chantier des unités d'ouvrage | 2 % | 19015.574 | 380.311 |
|  |  | Coûts directs |  |  | 19395.885 |

Déchets:
- pose: mt40iva030 Fil guide de polypropylène de 3 mm de diamètre; facteur de déchet 0.0165625

## Ressources

**mt40iva030** m Fil guide de polypropylène de 3 mm de diamètre
Données techniques: Coût énergétique 0.630 MJ; Émission de CO2 0.074 kg; Code CED 17 04 11; Masse de l'élément 0.0064 kg; Volume 0.000004 m3
Déchets:
- emballage: re150101 Emballages en papier et en carton. (composant de déchet); quantité 0.065 kg; Code CED 15 01 01; Masse de l'élément 1 kg; Volume 0.001333 m3
