# Isolation acoustique au bruit aérien sous plancher, avec des panneaux en laine minérale

- Propriété du fichier: CYPE INGENIEROS, S.A.
- Format: FIEBDC-3/2002
- Zone géographique: Mali
- Devise: XOF
- Coûts indirects: 3.00 %
- Frais généraux: 13.00 %
- Bénéfice: 6.00 %
- TVA: 18.00 %

## F Aménagements et finitions

### FI Isolations intérieures

#### FIF Planchers

**FIF080** m² Isolation acoustique au bruit aérien sous plancher, avec des panneaux en laine minérale.
Isolation acoustique au bruit aérien sous plancher, avec panneau semi-rigide en laine de roche TECH Slab 2.1 V2 "ISOVER", de 40 mm d'épaisseur, revêtu sur une de ses faces par un voile minéral noire, résistance thermique 0,93 m²K/W, conductivité thermique 0,043 W/(mK), densité 40 kg/m³, chaleur spécifique 840 J/kgK, coefficient d'absorption acoustique moyen 0,75 pour une fréquence de 500 Hz et coefficient de résistance à la diffusion de la vapeur d'eau 1,3. Placé bord à bord et avec des fixations mécaniques. Comprend la bande autoadhésive désolidarisante, pour le scellement des joints.
Inclut: Nettoyage et préparation de la surface support. Implantation et découpe de l'isolant. Mise en place de l'isolant. Fixation de l'isolant. Scellement des joints.
Critère pour le métré: Surface mesurée selon documentation graphique du Projet.
Critère pour le mémoire: On mesurera la surface réellement exécutée selon les spécifications du Projet.

| Code | U | Désignation | Quantité | Prix | Montant |
|---|---|---|---|---|---|
| mt16lri060ke | m² | Panneau semi-rigide en laine de roche TECH Slab 2.1 V2 "ISOVER", selon NF EN 13162, revêtu sur une de ses faces par un voile minéral noire, de 40 mm d'épaisseur, conductivité thermique 0,043 W/(mK), densité 40 kg/m³, coefficient d'absorption acoustique moyen 0,75 pour une fréquence de 500 Hz et Euroclasse A1 de réaction au feu selon NF EN 13501-1. (matériau) | 1.050 | 8647.80 | 9080.19 |
| mt16aaa020ec | U | Fixation mécanique pour panneaux isolants de laine de roche, placés directement sur la surface support. (matériau) | 3.000 | 116.16 | 348.48 |
| mt16ptc060a | m | Bande autoadhésive désolidarisante, de 50 mm de largeur et de 4 mm d'épaisseur, constituée d'une membrane en polyoléfines de haute résistance et une membrane viscoélastique de haute densité de 2 mm d'épaisseur; fournissant une réduction du niveau global de pression au bruit de choc de 17 dB. (matériau) | 1.050 | 776.24 | 815.05 |
| mo054 | h | Compagnon professionnel III/CP2 poseur d'isolants rigides ou flexibles. (main-d'œuvre) | 0.158 | 1625.89 | 256.89 |
| mo101 | h | Ouvrier professionnel II/OP poseur d'isolants rigides ou flexibles. (main-d'œuvre) | 0.158 | 1182.79 | 186.88 |
| % | % | Frais de chantier des unités d'ouvrage | 2 % | 10687.49 | 213.75 |
|  |  | Coûts directs |  |  | 10901.24 |
