# Mur en béton banché

- Propriété du fichier: CYPE INGENIEROS, S.A.
- Format: FIEBDC-3/2002
- Zone géographique: Mali
- Devise: XOF
- Coûts indirects: 3.00 %
- Frais généraux: 13.00 %
- Bénéfice: 6.00 %
- TVA: 18.00 %

## G Structure et gros oeuvre

### GM Murs

#### GMC Béton banché

**GMC010** m³ Mur en béton banché.
Mur en béton armé 2F, de jusqu'à 3 m de hauteur, épaisseur 30 cm, surface plane, réalisé avec béton confectionné sur le chantier BCN: CPJ-CEM II/A 32,5 - TP - B 30 - 15/25 - E: 2a - BA - P 18-305, coulage avec des moyens manuels, et acier Fe E 500, avec une quantité approximative de 50 kg/m³, exécuté dans des conditions complexes; montage et démontage de système de coffrage avec finition à revêtir, réalisé avec panneaux métalliques modulaires, amortissables en 150 utilisations. Comprend le fil de fer à lier, les séparateurs, les espaceurs de coffrage pour passage des tiges et liquide décoffrant MasterFinish RL 294 "MBCC de Sika", pour éviter l'adhérence du béton au coffrage.
Critère d'évaluation économique: Le prix comprend le ferraillage de l'armature et la pose en coffrage ou sur site.
Inclut: Nettoyage et préparation de la surface d'appui. Implantation. Mise en place des armatures avec des séparateurs homologués. Réalisation des joints. Mise en place d'espaceurs de coffrage pour passage des tiges. Nettoyage et stockage du coffrage. Préparation du béton. Coulage et compactage du béton. Démontage du système de coffrage. Séchage du béton. Nettoyage de la surface en tête du mur. Réparation des défauts superficiels, s'il y a lieu.
Critère pour le métré: Volume mesuré sur la section théorique de calcul, selon documentation graphique du Projet, en déduisant les ouvertures de surface supérieure à 2 m².
Critère pour le mémoire: On mesurera le volume théorique exécuté selon les spécifications du Projet, en déduisant les ouvertures de surface supérieure à 2 m².

| Code | U | Désignation | Quantité | Prix | Montant |
|---|---|---|---|---|---|
| mt08eme070a | m² | Panneaux métalliques modulaires, pour coffrer murs en béton de jusqu'à 3 m de hauteur. (matériau) | 0.044 | 145622.45 | 6407.39 |
| mt08eme075j | U | Structure support de système de coffrage vertical, pour murs en béton à deux faces, de jusqu'à 3 m de hauteur, constituée de contrefiches métalliques pour stabilisation et aplomb de la surface coffrante. (matériau) | 0.044 | 200230.87 | 8810.16 |
| mt08dba010g | l | Agent démoulant, à base d'huiles spéciales, émulsionnable à l'eau MasterFinish RL 294 "MBCC de Sika", pour coffrages métalliques, phénoliques ou en bois. (matériau) | 0.200 | 1354.29 | 270.86 |
| mt08var204 | U | Espaceurs de coffrage en PVC pour le passage des tiges de coffrage, de plusieurs diamètres et longueurs. (matériau) | 2.667 | 982.95 | 2621.53 |
| mt07aco020d | U | Séparateur homologué pour murs. (matériau) | 8.000 | 50.80 | 406.40 |
| mt07aco055c | kg | Barres en acier haute adhérence, Fe E 500, de divers diamètres. (matériau) | 51.000 | 733.16 | 37391.16 |
| mt08var050 | kg | Fil de fer galvanisé pour attacher, de 1,30 mm de diamètre. (matériau) | 0.650 | 1092.17 | 709.91 |
| mt08aaa010a | m³ | Eau. (matériau) | 0.189 | 1092.17 | 206.42 |
| mt01arg000a | m³ | Sable criblé. (matériau) | 0.402 | 15988.45 | 6427.36 |
| mt01arg001ar | m³ | Gros granulats homogénéisés, de taille maximale 15/25 mm. (matériau) | 0.755 | 17074.25 | 12891.06 |
| mt08cem000a | kg | Ciment gris en sacs. (matériau) | 483.000 | 79.36 | 38330.88 |
| mq06hor010 | h | Bétonnière électrique avec une capacité de gâchage de 160 l. (matériel) | 0.630 | 1618.08 | 1019.39 |
| op00ciz020 |  | Cisaille pour barres à haute adhérence en acier. | 1.000 | 0.00 | 0.00 |
| op00ata010 |  | Pince à ligaturer. | 1.000 | 0.00 | 0.00 |
| au00auh040 |  | Vibreur de béton, électrique. | 1.000 | 0.00 | 0.00 |
| mo044 | h | Compagnon professionnel III/CP2 coffreur. (main-d'œuvre) | 1.987 | 1646.63 | 3271.85 |
| mo091 | h | Ouvrier professionnel II/OP coffreur. (main-d'œuvre) | 2.168 | 1230.06 | 2666.77 |
| mo043 | h | Compagnon professionnel III/CP2 ferrailleur. (main-d'œuvre) | 0.530 | 1646.63 | 872.71 |
| mo090 | h | Ouvrier professionnel II/OP ferrailleur. (main-d'œuvre) | 0.674 | 1230.06 | 829.06 |
| mo113 | h | Ouvrier d'exécution I/OE1 construction. (main-d'œuvre) | 1.265 | 1139.57 | 1441.56 |
| mo112 | h | Ouvrier d'exécution I/OE2 construction. (main-d'œuvre) | 1.325 | 1158.22 | 1534.64 |
| mo045 | h | Compagnon professionnel III/CP2 bétonneur. (main-d'œuvre) | 0.301 | 1646.63 | 495.64 |
| mo092 | h | Ouvrier professionnel II/OP bétonneur. (main-d'œuvre) | 1.204 | 1230.06 | 1480.99 |
| % | % | Frais de chantier des unités d'ouvrage | 2 % | 128085.74 | 2561.71 |
|  |  | Coûts directs |  |  | 130647.45 |
