# Plancher réticulé avec caisson récupérable

- Propriété du fichier: CYPE INGENIEROS, S.A.
- Format: FIEBDC-3/2002
- Zone géographique: Mali
- Devise: XOF
- Coûts indirects: 3.00 %
- Frais généraux: 13.00 %
- Bénéfice: 6.00 %
- TVA: 18.00 %

## G Structure et gros oeuvre

### GP Planchers

#### GPE Réticulés

**GPE020** m² Plancher réticulé avec caisson récupérable.
Plancher réticulé en béton armé avec caisson récupérable, horizontal, avec 15% de zones pleines, avec une hauteur sous plafond de jusqu'à 3 m, épaisseur totale 30 = 25+5 cm, réalisé avec béton confectionné sur le chantier BCN: CPJ-CEM II/A 32,5 - TP - B 30 - 15/25 - E: 2a - BA - P 18-305, coulage avec des moyens manuels, volume 0,18 m³/m², et acier Fe E 500 dans les zones de panneaux, nervures et chaînages, quantité 19 kg/m²; nervures en béton "in situ" de 12 cm d'épaisseur, entraxe 70 cm; caisson récupérable en PVC, 64x70x25 cm; dalle de compression de 5 cm d'épaisseur, avec armature de répartition formée par treillis soudé 100x100 mm et Ø 4,0-4,0 mm, en acier Fe E 500; montage et démontage d'un système de coffrage continu, avec finition visible à texture lisse, constitué de: surface coffrante en panneaux en bois traité, renforcés avec des tiges et des profilés, amortissables en 20 utilisations; structure support horizontale de poutrelles métalliques et accessoires de montage, amortissables en 150 utilisations et structure support verticale d'étais métalliques, amortissables en 150 utilisations, en zones pleines et montage et démontage d'un système de coffrage continu, constitué de: surface coffrante des caissons récupérables; structure support horizontale de poutrelles primaires et guides métalliques et accessoires de montage, amortissables en 150 utilisations et structure support verticale d'étais métalliques, amortissables en 150 utilisations, aux zones allégées. Comprend le fil de fer à lier, les séparateurs, liquide décoffrant MasterFinish RL 211 "MBCC de Sika", pour éviter l'adhérence du béton au coffrage et agent filmogène MasterKure 220 WB "MBCC de Sika", pour le séchage des bétons et des mortiers.
Critère d'évaluation économique: Le prix comprend le ferraillage de l'armature (coupe, façonnage et assemblage des éléments) sur l'aire de ferraillage en chantier et la pose en coffrage sur site, mais il ne comprend pas les poteaux.
Inclut: Implantation du système de coffrage. Montage du système de coffrage. Implantation de la géométrie de l'étage sur le coffrage. Mise en place des caissons récupérables. Mise en place des armatures avec des séparateurs homologués. Préparation du béton. Coulage et compactage du béton. Réglage et nivellement de la dalle de compression. Séchage du béton. Démontage du système de coffrage. Récupération des caissons.
Critère pour le métré: Surface mesurée en grandeur nature à partir des faces extérieures des chaînages du périmètre, selon documentation graphique du Projet, en déduisant les ouvertures de surface supérieure à 6 m².
Critère pour le mémoire: On mesurera, en grandeur réelle, à partir des faces extérieures des chaînages périmétrique, la surface réellement exécutée selon les spécifications du Projet, en déduisant les ouvertures de surface supérieure à 6 m². Tous les éléments intégrants de la structure signalés dans les plans et les détails du projet seront considérés comme inclus.

| Code | U | Désignation | Quantité | Prix | Montant |
|---|---|---|---|---|---|
| mt08eft035a | m² | Panneau en bois traité, de 30 mm d'épaisseur, renforcé avec des tiges et des profilés, pour le coffrage de plancher réticulé avec caisson récupérable, pour laisser une finition visible du béton. (matériau) | 0.008 | 45070.15 | 360.56 |
| mt08eva030 | m² | Structure support pour coffrage récupérable, composée de: poutrelles métalliques et accessoires de montage. (matériau) | 0.001 | 74267.45 | 74.27 |
| mt08eva035 | m² | Structure support pour coffrage de caissons récupérables, composée de: poutrelles primaires et guides métalliques et accessoires de montage. (matériau) | 0.006 | 83004.80 | 498.03 |
| mt50spa081a | U | Étai métallique télescopique, allant jusqu'à 3 m de hauteur. (matériau) | 0.027 | 16566.61 | 447.30 |
| mt08cim030b | m³ | Bois de pin. (matériau) | 0.001 | 258843.91 | 258.84 |
| mt08var060 | kg | Pointes d'acier de 20x100 mm. (matériau) | 0.006 | 6370.98 | 38.23 |
| mt08dba010e | l | Agent démoulant biodégradable en phase aqueuse MasterFinish RL 211 "MBCC de Sika", pour bétons avec finition visible. (matériau) | 0.002 | 3443.97 | 6.89 |
| mt07cre010b | U | Caisson récupérable en PVC, 64x70x25 cm. Comprend les pièces spéciales. (matériau) | 0.035 | 49170.21 | 1720.96 |
| mt07aco020g | U | Séparateur homologué pour planchers réticulés. (matériau) | 1.200 | 50.80 | 60.96 |
| mt07aco055c | kg | Barres en acier haute adhérence, Fe E 500, de divers diamètres. (matériau) | 19.950 | 733.16 | 14626.54 |
| mt08var050 | kg | Fil de fer galvanisé pour attacher, de 1,30 mm de diamètre. (matériau) | 0.190 | 1092.17 | 207.51 |
| mt07ame100bca | m² | Treillis soudé 100x100 mm, fils porteurs de 4 mm de diamètre et fils de répartition de 4 mm de diamètre, en acier Fe E 500. (matériau) | 1.100 | 1496.24 | 1645.86 |
| mt08aaa010a | m³ | Eau. (matériau) | 0.034 | 1092.17 | 37.13 |
| mt01arg000a | m³ | Sable criblé. (matériau) | 0.072 | 15988.45 | 1151.17 |
| mt01arg001ar | m³ | Gros granulats homogénéisés, de taille maximale 15/25 mm. (matériau) | 0.136 | 17074.25 | 2322.10 |
| mt08cem000a | kg | Ciment gris en sacs. (matériau) | 86.940 | 79.36 | 6899.56 |
| mt08cur010g | l | Agent filmogène MasterKure 220 WB "MBCC de Sika", pour le séchage des bétons et des mortiers, avec finition visible. (matériau) | 0.150 | 2424.61 | 363.69 |
| mq06hor010 | h | Bétonnière électrique avec une capacité de gâchage de 160 l. (matériel) | 0.131 | 1618.08 | 211.97 |
| op00ciz020 |  | Cisaille pour barres à haute adhérence en acier. | 1.000 | 0.00 | 0.00 |
| op00ata010 |  | Pince à ligaturer. | 1.000 | 0.00 | 0.00 |
| op00sie020 |  | Scie circulaire à disque fixe, pour table de travail. | 1.000 | 0.00 | 0.00 |
| au00auh040 |  | Vibreur de béton, électrique. | 1.000 | 0.00 | 0.00 |
| mo044 | h | Compagnon professionnel III/CP2 coffreur. (main-d'œuvre) | 0.779 | 1646.63 | 1282.72 |
| mo091 | h | Ouvrier professionnel II/OP coffreur. (main-d'œuvre) | 0.779 | 1230.06 | 958.22 |
| mo043 | h | Compagnon professionnel III/CP2 ferrailleur. (main-d'œuvre) | 0.338 | 1646.63 | 556.56 |
| mo090 | h | Ouvrier professionnel II/OP ferrailleur. (main-d'œuvre) | 0.366 | 1230.06 | 450.20 |
| mo113 | h | Ouvrier d'exécution I/OE1 construction. (main-d'œuvre) | 0.280 | 1139.57 | 319.08 |
| mo112 | h | Ouvrier d'exécution I/OE2 construction. (main-d'œuvre) | 0.294 | 1158.22 | 340.52 |
| mo045 | h | Compagnon professionnel III/CP2 bétonneur. (main-d'œuvre) | 0.060 | 1646.63 | 98.80 |
| mo092 | h | Ouvrier professionnel II/OP bétonneur. (main-d'œuvre) | 0.243 | 1230.06 | 298.90 |
| % | % | Frais de chantier des unités d'ouvrage | 2 % | 35236.57 | 704.73 |
|  |  | Coûts directs |  |  | 35941.30 |
