# Regard de visite préfabriqué en polyéthylène

- Propriété du fichier: CYPE INGENIEROS, S.A.
- Format: FIEBDC-3/2002
- Zone géographique: Mali
- Devise: XOF
- Coûts indirects: 3.00 %
- Frais généraux: 13.00 %
- Bénéfice: 6.00 %
- TVA: 18.00 %

## A VRD et aménagements extérieurs

### AA Assainissement

#### AAB Regards

**AAB090** U Regard de visite préfabriqué en polyéthylène.
Réalisation de regard de visite, monobloc, en polyéthylène haute densité, de 800 mm de diamètre nominal et 2,5 m de hauteur nominale, avec cône réducteur de 600 mm de diamètre nominal dans la bouche, avec les pattes installées, base avec surface lisse, deux entrées avec manchon d'assemblage avec joint élastique, une de 400 mm de diamètre et une de 250 mm de diamètre et une sortie de 400 mm de diamètre, sur dalle de 30 cm d'épaisseur en béton armé BCN: CPJ-CEM II/A 32,5 ES - TP - B 30 - 15/25 - E: 5b - BA - P 18-305, encastrement du corps du collecteur 10 cm dans la dalle, légèrement armée avec un treillis soudé 150x300 mm et Ø 8,0-7,0 mm en acier FE E 500 et dalle autour de la bouche du cône de 150x150 cm et 20 cm d'épaisseur en béton massif BCN: CPJ-CEM II/A 32,5 ES - TP - B 35 - 15/25 - E: 5b - NA - P 18-305; avec fermeture de couvercle circulaire et cadre en fonte classe B-125 selon NF EN 124, installé dans trottoirs, zones piétonnes ou parkings communautaires.
Critère d'évaluation économique: Le prix comprend les équipements, la machinerie et les matériels nécessaires pour le déplacement et la disposition des éléments sur chantier, mais il ne comprend ni l'excavation ni le remblai de l'arrière.
Inclut: Implantation. Mise en place du treillis soudé pour le dallage. Coulage et compactage du béton pour la réalisation du dallage. Mise en place du regard. Connexion des collecteurs au regard. Coulage et compactage du béton pour la réalisation de la dalle autour de la bouche du cône. Mise en place d'un cadre, d'un tampon et d'accessoires. Contrôle de son bon fonctionnement.
Critère pour le métré: Nombre d'unités prévues, selon documentation graphique du Projet.
Critère pour le mémoire: On mesurera le nombre d'unités réellement exécutées selon les spécifications du Projet.

| Code | U | Désignation | Quantité | Prix | Montant |
|---|---|---|---|---|---|
| mt10haf040ljhi | m³ | Béton prêt à l'emploi BCN: CPJ-CEM II/A 32,5 ES - TP - B 30 - 15/25 - E: 5b - BA - P 18-305. (matériau) | 0.398 | 74280.56 | 29563.66 |
| mt07ame100ggh | m² | Treillis soudé 150x300 mm, fils porteurs de 8 mm de diamètre et fils de répartition de 7 mm de diamètre, en acier Fe E 500. (matériau) | 1.327 | 2896.29 | 3843.38 |
| mt11ras110dc | U | Regard de visite, monobloc, en polyéthylène haute densité, de 800 mm de diamètre nominal et 2,5 m de hauteur nominale, avec cône réducteur de 600 mm de diamètre nominal dans la bouche, avec les pattes installées, base avec surface lisse, deux entrées avec manchon d'assemblage avec joint élastique, une de 400 mm de diamètre et une de 250 mm de diamètre et une sortie de 400 mm de diamètre, selon NF EN 13598-2. (matériau) | 1.000 | 1158438.54 | 1158438.54 |
| mt10hmf040ljnf | m³ | Béton non armé prêt à l'emploi BCN: CPJ-CEM II/A 32,5 ES - TP - B 35 - 15/25 - E: 5b - NA - P 18-305. (matériau) | 0.349 | 78776.36 | 27492.95 |
| mt46tpr010a | U | Couvercle circulaire et cadre en fonte ductile de 660 mm de diamètre extérieur et 40 mm de hauteur, passage libre de 550 mm, pour puits, classe B-125 selon NF EN 124. Couvercle revêtu d'une peinture bitumineuse et cadre sans fermeture ni joint. (matériau) | 1.000 | 48916.56 | 48916.56 |
| mq04cag010a | h | Camion grue jusqu'à 6 t de charge maximale. (matériel) | 0.270 | 25866.62 | 6983.99 |
| au00auh020 |  | Rigole pour le coulage du béton. | 1.000 | 0.00 | 0.00 |
| au00auh040 |  | Vibreur de béton, électrique. | 1.000 | 0.00 | 0.00 |
| mo041 | h | Compagnon professionnel III/CP2 VRD espaces publics. (main-d'œuvre) | 2.335 | 1567.76 | 3660.72 |
| mo087 | h | Ouvrier professionnel II/OP VRD espaces publics. (main-d'œuvre) | 1.168 | 1171.94 | 1368.83 |
| % | % | Frais de chantier des unités d'ouvrage | 2 % | 1280268.63 | 25605.37 |
|  |  | Coûts directs |  |  | 1305874.00 |
