# Fosse septique compacte, en polyéthylène haute densité (PEHD/HDPE)

- Propriété du fichier: CYPE INGENIEROS, S.A.
- Format: FIEBDC-3/2002
- Zone géographique: Mali
- Devise: XOF
- Coûts indirects: 3.00 %
- Frais généraux: 13.00 %
- Bénéfice: 6.00 %
- TVA: 18.00 %

## A VRD et aménagements extérieurs

### AA Assainissement

#### AAF Traitement des eaux usées: fosses septiques et filtres

**AAF030** U Fosse septique compacte, en polyéthylène haute densité (PEHD/HDPE).
Fosse septique compacte en polyéthylène haute densité (PEHD/HDPE) avec filtre biologique aérobie, de 9000 litres, de 2000 mm de diamètre et 3360 mm de longueur, avec deux bouches d'accès de 500 mm de diamètre, bouche d'entrée et bouche de sortie de 125 mm de diamètre.
Inclut: Implantation. Mise en place et connexion de la fosse septique compacte. Contrôle de son bon fonctionnement.
Critère pour le métré: Nombre d'unités prévues, selon documentation graphique du Projet.
Critère pour le mémoire: On mesurera le nombre d'unités réellement exécutées selon les spécifications du Projet.

| Code | U | Désignation | Quantité | Prix | Montant |
|---|---|---|---|---|---|
| mt46fsp110f | U | Fosse septique compacte en polyéthylène haute densité (PEHD/HDPE) avec filtre biologique aérobie, de 9000 litres, de 2000 mm de diamètre et 3360 mm de longueur, avec deux bouches d'accès de 500 mm de diamètre, bouche d'entrée et bouche de sortie de 125 mm de diamètre, pour traitement des eaux usées. (matériau) | 1.000 | 5470793.74 | 5470793.74 |
| mo008 | h | Compagnon professionnel III/CP2 plombier. (main-d'œuvre) | 3.843 | 1610.98 | 6191.00 |
| mo107 | h | Ouvrier professionnel II/OP plombier. (main-d'œuvre) | 3.843 | 1169.71 | 4495.20 |
| % | % | Frais de chantier des unités d'ouvrage | 2 % | 5481479.94 | 109629.60 |
|  |  | Coûts directs |  |  | 5591109.54 |
