# Débitmètre Parshall

- Propriété du fichier: CYPE INGENIEROS, S.A.
- Format: FIEBDC-3/2002
- Zone géographique: Mali
- Devise: XOF
- Coûts indirects: 3.00 %
- Frais généraux: 13.00 %
- Bénéfice: 6.00 %
- TVA: 18.00 %

## A VRD et aménagements extérieurs

### AA Assainissement

#### AAL Traitement des eaux usées: éléments complémentaires

**AAL060** U Débitmètre Parshall.
Débitmètre Parshall, par ultrasons, entre 0,32 et 19 m³/h de débit, de 635,2x167,1x229 mm.
Inclut: Implantation. Mise en place. Connexion et contrôle de son bon fonctionnement.
Critère pour le métré: Nombre d'unités prévues, selon documentation graphique du Projet.
Critère pour le mémoire: On mesurera le nombre d'unités réellement exécutées selon les spécifications du Projet.

| Code | U | Désignation | Quantité | Prix | Montant |
|---|---|---|---|---|---|
| mt46fcg010a | U | Débitmètre Parshall, par ultrasons, entre 0,32 et 19 m³/h de débit, de 635,2x167,1x229 mm. (matériau) | 1.000 | 3581360.37 | 3581360.37 |
| mo008 | h | Compagnon professionnel III/CP2 plombier. (main-d'œuvre) | 2.427 | 1625.89 | 3946.04 |
| mo107 | h | Ouvrier professionnel II/OP plombier. (main-d'œuvre) | 2.427 | 1180.54 | 2865.17 |
| % | % | Frais de chantier des unités d'ouvrage | 2 % | 3588171.58 | 71763.43 |
|  |  | Coûts directs |  |  | 3659935.01 |
