# Bord de piscine

- Propriété du fichier: CYPE INGENIEROS, S.A.
- Format: FIEBDC-3/2002
- Zone géographique: Mali
- Devise: XOF
- Coûts indirects: 3.00 %
- Frais généraux: 13.00 %
- Bénéfice: 6.00 %
- TVA: 18.00 %

## A VRD et aménagements extérieurs

### AB Bassins et équipements de piscine

#### ABL Bords et plages de piscines

**ABL010** m Bord de piscine.
Réalisation d'un bord de piscine avec margelles préfabriquées en béton, antidérapantes, de 40x100 cm, couleur blanche, finition brossée, placé avec du mortier de ciment, confectionné sur chantier, dosage 1:6. Comprend le traitement des joints, le montage et la mise en place.
Inclut: Implantation des pièces. Mise en place des pièces alignées avec du mortier, avec une légère pente vers l'extérieur. Remplissage des joints et nettoyage des pièces.
Critère pour le métré: Longueur mesurée selon documentation graphique du Projet.
Critère pour le mémoire: On mesurera la longueur réellement exécutée selon les spécifications du Projet.

| Code | U | Désignation | Quantité | Prix | Montant |
|---|---|---|---|---|---|
| mt47prp050a | m | Margelles préfabriquées en béton, antidérapantes, de 40x100 cm, couleur blanche, finition brossée, pour bord de piscine. (matériau) | 1.050 | 48401.65 | 50821.73 |
| mt08aaa010a | m³ | Eau. (matériau) | 0.006 | 1087.25 | 6.52 |
| mt01arg005a | t | Sable de carrière, pour mortier confectionné sur le chantier. (matériau) | 0.024 | 11370.36 | 272.89 |
| mt08cem000a | kg | Ciment gris en sacs. (matériau) | 3.750 | 79.01 | 296.29 |
| mt09moe030 | m³ | Mortier spécial extra-fin. (matériau) | 0.001 | 89516.81 | 89.52 |
| mq06hor010 | h | Bétonnière électrique avec une capacité de gâchage de 160 l. (matériel) | 0.012 | 1611.29 | 19.34 |
| mo041 | h | Compagnon professionnel III/CP2 VRD espaces publics. (main-d'œuvre) | 0.298 | 1567.76 | 467.19 |
| mo087 | h | Ouvrier professionnel II/OP VRD espaces publics. (main-d'œuvre) | 0.311 | 1171.94 | 364.47 |
| % | % | Frais de chantier des unités d'ouvrage | 2 % | 52337.95 | 1046.76 |
|  |  | Coûts directs |  |  | 53384.71 |
