# Profilé d'arrêt latéral de terrasse deck en WPC

- Propriété du fichier: CYPE INGENIEROS, S.A.
- Format: FIEBDC-3/2002
- Zone géographique: Mali
- Devise: XOF
- Coûts indirects: 3.00 %
- Frais généraux: 13.00 %
- Bénéfice: 6.00 %
- TVA: 18.00 %

## A VRD et aménagements extérieurs

### AS Revêtement de sols extérieurs

#### ASW Lames en WPC

**ASW020** m Profilé d'arrêt latéral de terrasse deck en WPC.
Profilé massif en WPC avec polyéthylène et fibres de bois, de 24x136x2440 mm, une face visible avec texture de bois, à bords droits, fixé aux lambourdes avec vis autoforeuses, d'acier au carbone, de 5 mm de diamètre et 63 mm de longueur, avec traitement anticorrosion, dans une terrasse deck en WPC.
Inclut: Implantation, marquage et coupe de la partie excédante du profilé d'arrêt latéral. Fixation du profilé d'arrêt latéral aux lambourdes.
Critère pour le métré: Longueur mesurée selon documentation graphique du Projet. Le métré par casses et découpes n'a pas été augmenté, puisque 5% de pièces de plus ont été considérées dans la décomposition.
Critère pour le mémoire: On mesurera la longueur réellement exécutée selon les spécifications du Projet.

| Code | U | Désignation | Quantité | Prix | Montant |
|---|---|---|---|---|---|
| mt18fmp020a | m | Profilé massif en WPC avec polyéthylène et fibres de bois, de 24x136x2440 mm, une face visible avec texture de bois, à bords droits, selon NF EN 15534-4, pour arrêt latéral de terrasse deck en WPC. (matériau) | 1.050 | 8422.51 | 8843.64 |
| mt18acc080a | U | Vis autoforeuse, d'acier au carbone, de 5 mm de diamètre et 63 mm de longueur, avec traitement anticorrosion. (matériau) | 7.000 | 98.46 | 689.22 |
| mo017 | h | Compagnon professionnel III/CP2 menuisier bois. (main-d'œuvre) | 0.138 | 1590.43 | 219.48 |
| mo058 | h | Ouvrier professionnel II/OP menuisier bois. (main-d'œuvre) | 0.138 | 1179.19 | 162.73 |
| % | % | Frais de chantier des unités d'ouvrage | 2 % | 9915.07 | 198.30 |
|  |  | Coûts directs |  |  | 10113.37 |
