# Stabilisation des talus verticaux par la projection par voie humide de béton

- Propriété du fichier: CYPE INGENIEROS, S.A.
- Format: FIEBDC-3/2002
- Zone géographique: Mali
- Devise: XOF
- Coûts indirects: 3.00 %
- Frais généraux: 13.00 %
- Bénéfice: 6.00 %
- TVA: 18.00 %

## A VRD et aménagements extérieurs

### AT Terrassement

#### ATC Consolidation du terrain

**ATC010** m² Stabilisation des talus verticaux par la projection par voie humide de béton.
Stabilisation des talus verticaux par la projection par voie humide de béton BCN: CPJ-CEM II/A 32,5 - F - B 25 - 5/15 - E: 2a - BA - P 18-305, de 10 cm d'épaisseur totale en couches successives.
Inclut: Préparation de la surface support. Régulation de l'uniformité de la pression de l'air et de la vitesse. Régulation du contenu en eau. Projection du matériau, en maintenant la bouche à la distance adéquate. Retrait et chargement des produits de jaillissement et des restes générés.
Critère pour le métré: Surface mesurée en projection verticale, selon documentation graphique du Projet.
Critère pour le mémoire: On mesurera, en projection verticale, la surface réellement exécutée selon les spécifications du Projet.

| Code | U | Désignation | Quantité | Prix | Montant |
|---|---|---|---|---|---|
| mt10hes200a | m³ | Béton à projeter, BCN: CPJ-CEM II/A 32,5 - F - B 25 - 5/15 - E: 2a - BA - P 18-305, avec un dosage en ciment de 400 kg/m³, prêt à l'emploi, selon NF EN 14487-1. (matériau) | 0.130 | 78705.00 | 10231.65 |
| mq06gun010 | h | Machine à projeter le béton par voie mouillée 33 kW. (matériel) | 0.174 | 16415.32 | 2856.27 |
| mo020 | h | Compagnon professionnel III/CP2 construction. (main-d'œuvre) | 0.724 | 1582.28 | 1145.57 |
| mo113 | h | Ouvrier d'exécution I/OE1 construction. (main-d'œuvre) | 0.362 | 1139.57 | 412.52 |
| % | % | Frais de chantier des unités d'ouvrage | 2 % | 14646.01 | 292.92 |
|  |  | Coûts directs |  |  | 14938.93 |
