# Mur de soutènement en maçonnerie de pierre

- Propriété du fichier: CYPE INGENIEROS, S.A.
- Format: FIEBDC-3/2002
- Zone géographique: Mali
- Devise: XOF
- Coûts indirects: 3.00 %
- Frais généraux: 13.00 %
- Bénéfice: 6.00 %
- TVA: 18.00 %

## A VRD et aménagements extérieurs

### AT Terrassement

#### ATS Murs de soutènement

**ATS010** m³ Mur de soutènement en maçonnerie de pierre.
Mur de soutènement des terres en maçonnerie ordinaire de pierre granitique, à une face visible, entre des terrains de différents niveaux, jusqu'à 3 m de hauteur, pose avec du mortier de ciment confectionné sur chantier, avec 250 kg/m³ de ciment, couleur grise, avec adjuvant plastifiant-entraîneur d'air, dosage 1:6, fourni en vrac. Comprend les tubes en PVC pour drainage.
Critère d'évaluation économique: Le prix ne comprend pas la fondation.
Inclut: Implantation du mur. Mise en place et à l'aplomb des mires de référence. Tendu des cordeaux entre les mires. Nettoyage et humectage du lit de la première rangée. Mise en place des moellons et calage de ceux-ci avec des gravats. Pointage avec une règle et une plombée, en rectifiant sa position par coup. Disposition des tubes de drainage. Modelage, jointoiement et enfoncement des joints. Nettoyage du parement.
Critère pour le métré: Volume mesuré sur la section théorique de calcul, selon documentation graphique du Projet.
Critère pour le mémoire: On mesurera le volume théorique exécuté selon les spécifications du Projet.

| Code | U | Désignation | Quantité | Prix | Montant |
|---|---|---|---|---|---|
| mt08pmu010b | m³ | Pierre granitique, pour maçonnerie ordinaire. (matériau) | 0.810 | 17011.82 | 13779.57 |
| mt08aaa010a | m³ | Eau. (matériau) | 0.038 | 1087.25 | 41.32 |
| mt01arg005a | t | Sable de carrière, pour mortier confectionné sur le chantier. (matériau) | 0.309 | 11370.36 | 3513.44 |
| mt08cet020e | t | Ciment CEM II / A-L 32,5 N, en vrac, selon NF EN 197-1. (matériau) | 0.048 | 64972.32 | 3118.67 |
| mt08adt040 | kg | Adjuvant plastifiant-entraîneur d'air pour mortiers. (matériau) | 0.958 | 840.81 | 805.50 |
| mt36tie010da | m | Tube en PVC, série B, de 75 mm de diamètre et 3 mm d'épaisseur, avec extrémité évasée, selon NF EN 1329-1. (matériau) | 0.050 | 2866.34 | 143.32 |
| mq06hor010 | h | Bétonnière électrique avec une capacité de gâchage de 160 l. (matériel) | 0.154 | 1611.29 | 248.14 |
| mo041 | h | Compagnon professionnel III/CP2 VRD espaces publics. (main-d'œuvre) | 2.293 | 1567.76 | 3594.87 |
| mo022 | h | Compagnon professionnel III/CP2 poseur de pierre naturelle. (main-d'œuvre) | 4.001 | 1567.76 | 6272.61 |
| mo060 | h | Ouvrier professionnel II/OP poseur de pierre naturelle. (main-d'œuvre) | 4.001 | 1171.94 | 4688.93 |
| % | % | Frais de chantier des unités d'ouvrage | 3 % | 36206.37 | 1086.19 |
|  |  | Coûts directs |  |  | 37292.56 |
