# Classification des déchets de la construction

- Propriété du fichier: CYPE INGENIEROS, S.A.
- Format: FIEBDC-3/2002
- Zone géographique: Mali
- Devise: XOF
- Coûts indirects: 3.00 %
- Frais généraux: 13.00 %
- Bénéfice: 6.00 %
- TVA: 18.00 %

## D Gestion de déchets

### DN Non dangereux

#### DNB Classification des déchets

**DNB010** m³ Classification des déchets de la construction.
Prix: 9839.36
Classification et stockage sur le chantier des déchets de construction et/ou de démolition, en les séparant selon les fractions suivantes: béton, céramiques, métaux, bois, verres, plastiques, papiers ou cartons et déchets dangereux; sur le chantier où ils sont produits, avec des moyens manuels, et chargement dans le camion.
Critère pour le métré: Volume théorique, estimé à partir du poids et de la densité apparente des différents matériaux qui composent les déchets, selon documentation graphique du Projet.
Critère pour le mémoire: On mesurera, y compris le foisonnement, le volume de déchets réellement classifié selon les spécifications du Projet.

| Code | U | Désignation | Prix |
|---|---|---|---|
| % | % | Frais de chantier des unités d'ouvrage | 0.00 |
