# Imperméabilisation de coursives et de balcons, avec des membranes en polyoléfines

- Propriété du fichier: CYPE INGENIEROS, S.A.
- Format: FIEBDC-3/2002
- Zone géographique: Mali
- Devise: XOF
- Coûts indirects: 3.00 %
- Frais généraux: 13.00 %
- Bénéfice: 6.00 %
- TVA: 18.00 %

## E Enveloppe et finition extérieure

### EE Étanchéité: imperméabilisations

#### EEE Éléments en saillie

**EEE020** m² Imperméabilisation de coursives et de balcons, avec des membranes en polyoléfines.
Imperméabilisation de coursives et de balcons, avec membrane d'étanchéité souple type EVAC, composée d'une double feuille de polyoléfine thermoplastique avec acétate de vinyle éthylène, avec les deux faces revêtues de fibres de polyester non tissées, de 0,52 mm d'épaisseur et 335 g/m², fixée avec du mortier-colle amélioré, C2 E, au support de mortier de ciment CEM II/B-P 32,5 N type M-5, confectionné sur chantier avec 250 kg/m³ de ciment et une proportion en volume 1/6, avec épaisseur moyenne de 4 cm et pente de 1% à 5%, finition talochée.
Critère d'évaluation économique: Le prix ne comprend pas le revêtement de sol.
Inclut: Nettoyage du plancher. Coulage du mortier et talochage de celui-ci. Mise en place de l'imperméabilisation. Résolution des points singuliers.
Critère pour le métré: Surface mesurée en projection horizontale, selon documentation graphique du Projet, à partir des faces intérieures des parapets ou des acrotères qui la délimitent.
Critère pour le mémoire: On mesurera, en projection horizontale, la surface réellement exécutée selon les spécifications du Projet, à partir des faces intérieures des parapets ou des acrotères qui la délimitent.

| Code | U | Désignation | Quantité | Prix | Montant |
|---|---|---|---|---|---|
| mt09mor010c | m³ | Mortier de ciment CEM II/B-P 32,5 N type M-5, confectionné sur site avec 250 kg/m³ de ciment et une proportion en volume 1/6. (matériau) | 0.040 | 83573.19 | 3342.93 |
| mt09mcr250a | kg | Mortier-colle amélioré, C2 E, avec temps ouvert allongé, selon NF EN 12004, pour la fixation de géomembranes, composé de ciments spéciaux, granulats sélectionnés et résines synthétiques. (matériau) | 2.000 | 507.38 | 1014.76 |
| mt09mcr250b | kg | Mortier-colle amélioré, C2 E S1, avec temps ouvert allongé et grande déformabilité, selon NF EN 12004, pour la fixation de recouvrements de géomembranes, composé de ciments spéciaux, granulats sélectionnés et résines synthétiques. (matériau) | 0.150 | 2174.50 | 326.18 |
| mt15rev011a | m² | Membrane d'étanchéité souple type EVAC, composée d'une double feuille de polyoléfine thermoplastique avec acétate de vinyle éthylène, avec les deux faces revêtues de fibres de polyester non tissées, de 0,52 mm d'épaisseur et 335 g/m², selon NF EN 13956. (matériau) | 1.100 | 11246.26 | 12370.89 |
| mo029 | h | Compagnon professionnel III/CP2 poseur de membranes d'étanchéité. (main-d'œuvre) | 0.341 | 1567.76 | 534.61 |
| mo067 | h | Ouvrier professionnel II/OP poseur de membranes d'étanchéité. (main-d'œuvre) | 0.341 | 1171.94 | 399.63 |
| % | % | Frais de chantier des unités d'ouvrage | 2 % | 17989.00 | 359.78 |
|  |  | Coûts directs |  |  | 18348.78 |
