# Imperméabilisation de toitures inclinées, avec des membranes d'EPDM

- Propriété du fichier: CYPE INGENIEROS, S.A.
- Format: FIEBDC-3/2002
- Zone géographique: Mali
- Devise: XOF
- Coûts indirects: 3.00 %
- Frais généraux: 13.00 %
- Bénéfice: 6.00 %
- TVA: 18.00 %

## E Enveloppe et finition extérieure

### EE Étanchéité: imperméabilisations

#### EEI Toitures inclinées

**EEI030** m² Imperméabilisation de toitures inclinées, avec des membranes d'EPDM.
Imperméabilisation de toitures inclinées, avec une pente moyenne de 5%, avec membrane d'étanchéité en caoutchouc synthétique EPDM haute densité, de 1,5 mm d'épaisseur, masse nominale 1,7 kg/m², avec une armature de feutre en fibre de verre, type monocouche, totalement adhérée au support avec adhésif de néoprène et fixée dans les recouvrements et les bords par une soudure thermoplastique.
Inclut: Application de la couche d'impression. Mise en place de la géomembrane. Résolution des points singuliers.
Critère pour le métré: Surface du versant mesurée en grandeur réelle, selon documentation graphique du Projet.
Critère pour le mémoire: On mesurera, en grandeur réelle, la surface réellement exécutée selon les spécifications du Projet.

| Code | U | Désignation | Quantité | Prix | Montant |
|---|---|---|---|---|---|
| mt15dra025 | kg | Adhésif de néoprène, pour l'union des membranes d'EPDM au support. (matériau) | 0.650 | 10738.47 | 6980.01 |
| mt15dag300a | m² | Membrane d'étanchéité en caoutchouc synthétique EPDM haute densité, de 1,5 mm d'épaisseur, masse nominale 1,7 kg/m², avec une armature de feutre en fibre de verre, avec résistance au vieillissement et aux rayons UV, selon NF EN 13956. (matériau) | 1.100 | 12139.89 | 13353.88 |
| op00pis010 |  | Pistolet à air chaud pour soudure de matériaux thermoplastiques. | 1.000 | 0.00 | 0.00 |
| mo029 | h | Compagnon professionnel III/CP2 poseur de membranes d'étanchéité. (main-d'œuvre) | 0.174 | 1567.76 | 272.79 |
| mo067 | h | Ouvrier professionnel II/OP poseur de membranes d'étanchéité. (main-d'œuvre) | 0.174 | 1171.94 | 203.92 |
| % | % | Frais de chantier des unités d'ouvrage | 2 % | 20810.60 | 416.21 |
|  |  | Coûts directs |  |  | 21226.81 |
