# Imperméabilisation d'un mur en béton en contact avec le terrain, par sa face intérieure, avec un lait élastique de ciment

- Propriété du fichier: CYPE INGENIEROS, S.A.
- Format: FIEBDC-3/2002
- Zone géographique: Mali
- Devise: XOF
- Coûts indirects: 3.00 %
- Frais généraux: 13.00 %
- Bénéfice: 6.00 %
- TVA: 18.00 %

## E Enveloppe et finition extérieure

### EE Étanchéité: imperméabilisations

#### EEM Murs de sous-sol

**EEM080** m² Imperméabilisation d'un mur en béton en contact avec le terrain, par sa face intérieure, avec un lait élastique de ciment.
Imperméabilisation d'un mur en béton en contact avec le terrain, par sa face intérieure, via deux couches de mortier cémenteux imperméabilisant flexible bicomposant, de couleur grise, (rendement: 1,5 kg/m² la première couche et 1,5 kg/m² la seconde couche).
Inclut: Application de la première couche. Application de la seconde couche.
Critère pour le métré: Surface mesurée selon documentation graphique du Projet.
Critère pour le mémoire: On mesurera la surface réellement exécutée selon les spécifications du Projet.

| Code | U | Désignation | Quantité | Prix | Montant |
|---|---|---|---|---|---|
| mt09bmr220a | kg | Mortier cémenteux imperméabilisant flexible bicomposant, de couleur grise, avec résistance aux sulfates, aux gelées et aux intempéries et apte pour être en contact avec eau potable, selon NF EN 1504-2, Euroclasse F de réaction au feu, selon NF EN 13501-1, à appliquer à l'intérieur et à l'extérieur. (matériau) | 3.000 | 583.56 | 1750.68 |
| mq06pym010 | h | Mélangeuse-pompeuse pour mortiers et plâtres projetés, de 3 m³/h. (matériel) | 0.116 | 3977.88 | 461.43 |
| mo032 | h | Compagnon professionnel III/CP2 poseur de produits imperméabilisants. (main-d'œuvre) | 0.112 | 1567.76 | 175.59 |
| mo070 | h | Ouvrier professionnel II/OP poseur de produits imperméabilisants. (main-d'œuvre) | 0.112 | 1171.94 | 131.26 |
| % | % | Frais de chantier des unités d'ouvrage | 2 % | 2518.96 | 50.38 |
|  |  | Coûts directs |  |  | 2569.34 |
