# Injection dans des murs de maçonnerie en pierre ou de briques pleines en terre cuite, pour traitement des humidités par capillarité

- Propriété du fichier: CYPE INGENIEROS, S.A.
- Format: FIEBDC-3/2002
- Zone géographique: Mali
- Devise: XOF
- Coûts indirects: 3.00 %
- Frais généraux: 13.00 %
- Bénéfice: 6.00 %
- TVA: 18.00 %

## E Enveloppe et finition extérieure

### EE Étanchéité: imperméabilisations

#### EET Traitement des humidités par capillarité

**EET010** U Injection dans des murs de maçonnerie en pierre ou de briques pleines en terre cuite, pour traitement des humidités par capillarité.
Injection d'émulsion à base de silanes, exécution préalable de perforations horizontales dans les joints, dans des murs de maçonnerie en pierre ou de briques pleines en terre cuite, pour traitement des humidités par capillarité.
Critère d'évaluation économique: Le prix ne comprend ni la préparation de la surface support ni la réalisation du revêtement postérieur.
Inclut: Implantation des forages. Perforation. Nettoyage de la poussière résultante. Injection jusqu'à saturation. Nettoyage des restes générés.
Critère pour le métré: Nombre d'unités prévues, selon documentation graphique du Projet.
Critère pour le mémoire: On mesurera le nombre d'unités réellement exécutées selon les spécifications du Projet.

| Code | U | Désignation | Quantité | Prix | Montant |
|---|---|---|---|---|---|
| mt15dag001a | U | Cartouche d' émulsion à base de silanes, de 300 ml, à appliquer au pistolet, pour traitement des humidités par capillarité. (matériau) | 0.046 | 11516.80 | 529.77 |
| op00tal010 |  | Perceuse. | 1.000 | 0.00 | 0.00 |
| mo032 | h | Compagnon professionnel III/CP2 poseur de produits imperméabilisants. (main-d'œuvre) | 0.195 | 1567.76 | 305.71 |
| mo070 | h | Ouvrier professionnel II/OP poseur de produits imperméabilisants. (main-d'œuvre) | 0.260 | 1171.94 | 304.70 |
| % | % | Frais de chantier des unités d'ouvrage | 2 % | 1140.18 | 22.80 |
|  |  | Coûts directs |  |  | 1162.98 |
