# Poteau de protection

- Propriété du fichier: CYPE INGENIEROS, S.A.
- Format: FIEBDC-3/2002
- Zone géographique: Mali
- Devise: XOF
- Coûts indirects: 3.00 %
- Frais généraux: 13.00 %
- Bénéfice: 6.00 %
- TVA: 18.00 %

## E Enveloppe et finition extérieure

### EM Menuiseries extérieures

#### EMN Equipement pour quai de chargement

**EMN040** U Poteau de protection.
Poteau de protection circulaire, en composite, de 70 mm de diamètre et de 266 mm de longueur, de couleur jaune, fixé à l'aide de vis à béton.
Inclut: Implantation. Mise en place et fixation du poteau de protection.
Critère pour le métré: Nombre d'unités prévues, selon documentation graphique du Projet.
Critère pour le mémoire: On mesurera le nombre d'unités réellement exécutées selon les spécifications du Projet.

| Code | U | Désignation | Quantité | Prix | Montant |
|---|---|---|---|---|---|
| mt26amc060a | U | Poteau de protection circulaire, en composite, de 70 mm de diamètre et de 266 mm de longueur, de couleur jaune, pour la délimitation des espaces et la protection des différents éléments situés au quai de chargement face aux chocs de véhicules. (matériau) | 1.000 | 69653.40 | 69653.40 |
| mt26aaa035a | U | Vis à tête fraisée avec étoile intérieure à six points pour clé Torx, en acier galvanisé. (matériau) | 2.000 | 1075.60 | 2151.20 |
| op00ato010 |  | Tournevis. | 1.000 | 0.00 | 0.00 |
| op00tal010 |  | Perceuse. | 1.000 | 0.00 | 0.00 |
| mo011 | h | Compagnon professionnel III/CP2 monteur. (main-d'œuvre) | 0.277 | 1625.89 | 450.37 |
| mo080 | h | Ouvrier professionnel II/OP monteur. (main-d'œuvre) | 0.277 | 1182.79 | 327.63 |
| % | % | Frais de chantier des unités d'ouvrage | 2 % | 72582.60 | 1451.65 |
|  |  | Coûts directs |  |  | 74034.25 |
