# Pose de grille de défense

- Propriété du fichier: CYPE INGENIEROS, S.A.
- Format: FIEBDC-3/2002
- Zone géographique: Mali
- Devise: XOF
- Coûts indirects: 3.00 %
- Frais généraux: 13.00 %
- Bénéfice: 6.00 %
- TVA: 18.00 %

## E Enveloppe et finition extérieure

### EM Menuiseries extérieures

#### EMP Pose

**EMP020** U Pose de grille de défense.
Pose d'une grille de défense métallique de jusqu'à 2 m² de surface, avec des pattes d'ancrage, avec du mortier de ciment, confectionné sur chantier, avec adjuvant hydrofuge, dosage 1:4.
Inclut: Implantation. Réalisation d'ouvertures pour encastrer les pattes d'ancrage. Nivellement et mise d'aplomb. Bouchage des trous avec du mortier.
Critère pour le métré: Surface du vide à fermer, mesurée selon documentation graphique du Projet.
Critère pour le mémoire: On mesurera, avec les dimensions du vide, la surface réellement exécutée selon les spécifications du Projet.

| Code | U | Désignation | Quantité | Prix | Montant |
|---|---|---|---|---|---|
| mt08aaa010a | m³ | Eau. (matériau) | 0.006 | 1092.17 | 6.55 |
| mt01arg005a | t | Sable de carrière, pour mortier confectionné sur le chantier. (matériau) | 0.015 | 11429.39 | 171.44 |
| mt08cem000a | kg | Ciment gris en sacs. (matériau) | 3.800 | 79.36 | 301.57 |
| mt08adt010 | kg | Adjuvant hydrofuge pour imperméabilisation des mortiers ou des bétons. (matériau) | 0.076 | 873.73 | 66.40 |
| mq06hor010 | h | Bétonnière électrique avec une capacité de gâchage de 160 l. (matériel) | 0.008 | 1618.08 | 12.94 |
| mo020 | h | Compagnon professionnel III/CP2 construction. (main-d'œuvre) | 0.705 | 1582.28 | 1115.51 |
| mo113 | h | Ouvrier d'exécution I/OE1 construction. (main-d'œuvre) | 0.888 | 1139.57 | 1011.94 |
| % | % | Frais de chantier des unités d'ouvrage | 2 % | 2686.35 | 53.73 |
|  |  | Coûts directs |  |  | 2740.08 |
