# Claustra ajouré en lignes alternées horizontales, en façade, en maçonnerie renforcée de pièces en "U" en terre cuite apparentes

- Propriété du fichier: CYPE INGENIEROS, S.A.
- Format: FIEBDC-3/2002
- Zone géographique: Mali
- Devise: XOF
- Coûts indirects: 3.00 %
- Frais généraux: 13.00 %
- Bénéfice: 6.00 %
- TVA: 18.00 %

## E Enveloppe et finition extérieure

### ER Façades lourdes

#### ERA Claustras

**ERA030** m Claustra ajouré en lignes alternées horizontales, en façade, en maçonnerie renforcée de pièces en "U" en terre cuite apparentes.
Claustra ajouré en lignes alternées horizontales, en façade, en maçonnerie renforcée, réalisé avec deux rangées de blocs "U" apparente, couleur rouge, 28x13,5x5 cm, pose avec du mortier de ciment industriel, couleur grise, M-5, fourni en vrac, avec joints horizontaux et verticaux de 10 mm d'épaisseur, joint creux; avec renfort d'acier Fe E 500 (quantité 4,3 kg/m²) et remplissage de mortier; appui via étais métalliques télescopiques et planches en bois.
Critère d'évaluation économique: Le prix comprend le ferraillage de l'armature (coupe, façonnage et assemblage des éléments) sur l'aire de ferraillage en chantier et la pose en coffrage sur site.
Inclut: Définition des plans de façade via des plombs. Implantation, étage par étage. Implantation et découpe des planches. Installation de l'étai. Mise en place et à l'aplomb des mires de référence. Tendu des cordeaux entre les mires. Mise en place des plombs fixes dans les arêtes. Mise en place des pièces par rangées à niveau. Mise en place des armatures. Remplissage avec du mortier. Démontage et retrait de l'étai.
Critère pour le métré: Longueur mesurée selon documentation graphique du Projet, y compris les connexions aux appuis.
Critère pour le mémoire: On mesurera la longueur réellement exécutée selon les spécifications du Projet, y compris les appuis.

| Code | U | Désignation | Quantité | Prix | Montant |
|---|---|---|---|---|---|
| mt05bvk011a | U | Bloc "U" apparente, couleur rouge, 28x13,5x5 cm, selon NF EN 771-1. (matériau) | 7.000 | 1160.44 | 8123.08 |
| mt08aaa010a | m³ | Eau. (matériau) | 0.027 | 1092.17 | 29.49 |
| mt09mif010cb | t | Mortier industriel pour maçonnerie, de ciment, couleur grise, catégorie M-5 (résistance à la compression 5 N/mm²), fourni en vrac, selon NF EN 998-2. (matériau) | 0.147 | 36551.24 | 5373.03 |
| mt07aco055c | kg | Barres en acier haute adhérence, Fe E 500, de divers diamètres. (matériau) | 4.515 | 733.16 | 3310.22 |
| mt08var050 | kg | Fil de fer galvanisé pour attacher, de 1,30 mm de diamètre. (matériau) | 0.108 | 1092.17 | 117.95 |
| mt50spa050m | m³ | Grosse planche en bois de pin, dimensions 20x7,2 cm. (matériau) | 0.003 | 377921.86 | 1133.77 |
| mt50spa101 | kg | Clous en acier. (matériau) | 0.050 | 1610.81 | 80.54 |
| mt50spa081a | U | Étai métallique télescopique, allant jusqu'à 3 m de hauteur. (matériau) | 0.013 | 16566.61 | 215.37 |
| mq06mms010 | h | Mélangeuse en continu avec silo, pour mortier industriel à sec, fourni en vrac. (matériel) | 0.648 | 908.75 | 588.87 |
| op00ciz020 |  | Cisaille pour barres à haute adhérence en acier. | 1.000 | 0.00 | 0.00 |
| mo043 | h | Compagnon professionnel III/CP2 ferrailleur. (main-d'œuvre) | 0.119 | 1646.63 | 195.95 |
| mo090 | h | Ouvrier professionnel II/OP ferrailleur. (main-d'œuvre) | 0.119 | 1230.06 | 146.38 |
| mo021 | h | Compagnon professionnel III/CP2 construction pour des travaux de maçonnerie. (main-d'œuvre) | 0.726 | 1582.28 | 1148.74 |
| mo114 | h | Ouvrier d'exécution I/OE1 construction pour des travaux de maçonnerie. (main-d'œuvre) | 0.871 | 1139.57 | 992.57 |
| % | % | Frais de chantier des unités d'ouvrage | 2 % | 21455.96 | 429.12 |
|  |  | Coûts directs |  |  | 21885.08 |
