# Point singulier pour toiture inclinée en fibrociment sans amiante

- Propriété du fichier: CYPE INGENIEROS, S.A.
- Format: FIEBDC-3/2002
- Zone géographique: Mali
- Devise: XOF
- Coûts indirects: 3.00 %
- Frais généraux: 13.00 %
- Bénéfice: 6.00 %
- TVA: 18.00 %

## E Enveloppe et finition extérieure

### EU Couvertures de toitures inclinées

#### EUM Plaques de fibrociment

**EUM020** m Point singulier pour toiture inclinée en fibrociment sans amiante.
Arêtier pour toiture inclinée avec une pente supérieure à 10%, avec des pièces de faîtière-arêtier angulaire de 146° à bords plats, de 450 mm de largeur de l'aile et 1200 mm de longueur, couleur grise, pour toiture en fibrociment sans amiante, avec accessoires de fixation, placées sur les plaques, avec un recouvrement minimum de 10 cm. Comprend les accessoires de fixation des pièces aux plaques.
Inclut: Implantation et mise en place des pièces d'arrêt sur les plaques de toiture. Fixation des pièces aux plaques.
Critère pour le métré: Longueur mesurée en grandeur réelle, selon documentation graphique du Projet.
Critère pour le mémoire: On mesurera, en grandeur réelle, la longueur réellement exécutée selon les spécifications du Projet.

| Code | U | Désignation | Quantité | Prix | Montant |
|---|---|---|---|---|---|
| mt13eur020V | U | Faîtière-arêtier angulaire de 146° à bords plats, de 450 mm de largeur de l'aile et 1200 mm de longueur, couleur grise, pour toiture en fibrociment sans amiante, avec accessoires de fixation. Selon NF EN 494. (matériau) | 0.909 | 18105.56 | 16457.95 |
| mo051 | h | Compagnon professionnel III/CP2 monteur de parois industrielles. (main-d'œuvre) | 0.237 | 1610.98 | 381.80 |
| mo098 | h | Ouvrier professionnel II/OP monteur de parois industrielles. (main-d'œuvre) | 0.079 | 1171.94 | 92.58 |
| % | % | Frais de chantier des unités d'ouvrage | 2 % | 16932.33 | 338.65 |
|  |  | Coûts directs |  |  | 17270.98 |
