# Point singulier pour toiture inclinée en polyester

- Propriété du fichier: CYPE INGENIEROS, S.A.
- Format: FIEBDC-3/2002
- Zone géographique: Mali
- Devise: XOF
- Coûts indirects: 3.00 %
- Frais généraux: 13.00 %
- Bénéfice: 6.00 %
- TVA: 18.00 %

## E Enveloppe et finition extérieure

### EU Couvertures de toitures inclinées

#### EUP Plaques de polyester

**EUP020** m Point singulier pour toiture inclinée en polyester.
Faîtage pour toiture inclinée, avec une pente supérieure à 10%, avec pièces faîtières/d'arêtier en polyester, avec bords adaptables à un angle quelconque, couleur ivoire RAL 1015. Comprend les accessoires de fixation des pièces aux plaques.
Critère d'évaluation économique: Le prix ne comprend pas la surface support.
Inclut: Implantation et mise en place des pièces d'arrêt sur les plaques de toiture. Fixation des pièces aux plaques.
Critère pour le métré: Longueur mesurée selon documentation graphique du Projet, augmentée de 5 cm de chaque côté.
Critère pour le mémoire: On mesurera la longueur réellement exécutée selon les spécifications du Projet, y compris les appuis.

| Code | U | Désignation | Quantité | Prix | Montant |
|---|---|---|---|---|---|
| mt13lpo135f | m | Pièce faîtière/d'arêtier en polyester, avec bords adaptables à un angle quelconque, couleur ivoire RAL 1015, pour couverture de plaques. (matériau) | 1.000 | 14942.29 | 14942.29 |
| mt13lpo032c | U | Clou, pour fixation sur un support en bois. (matériau) | 0.250 | 58.27 | 14.57 |
| op00ciz010 |  | Cisaille. | 1.000 | 0.00 | 0.00 |
| op00roe010 |  | Grignoteuse. | 1.000 | 0.00 | 0.00 |
| mo051 | h | Compagnon professionnel III/CP2 monteur de parois industrielles. (main-d'œuvre) | 0.119 | 1610.98 | 191.71 |
| mo098 | h | Ouvrier professionnel II/OP monteur de parois industrielles. (main-d'œuvre) | 0.119 | 1171.94 | 139.46 |
| % | % | Frais de chantier des unités d'ouvrage | 2 % | 15288.03 | 305.76 |
|  |  | Coûts directs |  |  | 15593.79 |
