# Rencontre du versant avec un parement vertical

- Propriété du fichier: CYPE INGENIEROS, S.A.
- Format: FIEBDC-3/2002
- Zone géographique: Mali
- Devise: XOF
- Coûts indirects: 3.00 %
- Frais généraux: 13.00 %
- Bénéfice: 6.00 %
- TVA: 18.00 %

## E Enveloppe et finition extérieure

### EU Couvertures de toitures inclinées

#### EUS Solins

**EUS020** m Rencontre du versant avec un parement vertical.
Rencontre frontale du versant avec le parement vertical sur une toiture inclinée, imperméabilisation avec closoir bavette souple autoadhésif en aluminium, avec la surface en relief et revêtue sur une de ses faces avec une couche adhésive en butyle de 0,15 mm d'épaisseur, de 30 cm de largeur protégée avec profilé en tôle d'acier galvanisé, mis en place dans la saignée du parement avec du mortier de ciment.
Inclut: Ouverture d'une saignée périmétrique dans le parement vertical. Mise en place du closoir bavette souple autoadhésif. Fixation du profilé métallique. Scellement des joints.
Critère pour le métré: Longueur mesurée en grandeur réelle, selon documentation graphique du Projet.
Critère pour le mémoire: On mesurera, en grandeur réelle, la longueur réellement exécutée selon les spécifications du Projet.

| Code | U | Désignation | Quantité | Prix | Montant |
|---|---|---|---|---|---|
| mt13aev010aa | m | Closoir bavette souple autoadhésif en aluminium, avec la surface en relief et revêtue sur une de ses faces avec une couche adhésive en butyle de 0,15 mm d'épaisseur, de 30 cm de largeur; pour l'imperméabilisation de rencontres. (matériau) | 1.100 | 8950.39 | 9845.43 |
| mt15acc020c | m | Tôle en acier galvanisé, épaisseur 0,8 mm, développement 300 mm, et 2 plis. (matériau) | 1.100 | 1748.12 | 1922.93 |
| mt09mor010e | m³ | Mortier de ciment CEM II/B-P 32,5 N type M-10, confectionné sur site avec 380 kg/m³ de ciment et une proportion en volume 1/4. (matériau) | 0.010 | 96620.17 | 966.20 |
| mt15sja020a | U | Cartouche de mastic de polyuréthane, de 310 cm³. (matériau) | 0.170 | 6018.54 | 1023.15 |
| mo011 | h | Compagnon professionnel III/CP2 monteur. (main-d'œuvre) | 0.369 | 1610.98 | 594.45 |
| mo080 | h | Ouvrier professionnel II/OP monteur. (main-d'œuvre) | 0.369 | 1171.94 | 432.45 |
| % | % | Frais de chantier des unités d'ouvrage | 2 % | 14784.61 | 295.69 |
|  |  | Coûts directs |  |  | 15080.30 |
