# Point singulier pour toiture inclinée de zinc

- Propriété du fichier: CYPE INGENIEROS, S.A.
- Format: FIEBDC-3/2002
- Zone géographique: Mali
- Devise: XOF
- Coûts indirects: 3.00 %
- Frais généraux: 13.00 %
- Bénéfice: 6.00 %
- TVA: 18.00 %

## E Enveloppe et finition extérieure

### EU Couvertures de toitures inclinées

#### EUZ Bacs en zinc

**EUZ020** m Point singulier pour toiture inclinée de zinc.
Bande d'égout ventilé pour toiture inclinée avec une pente supérieure à 5%, avec tôle pliée en zinc, de 0,8 mm d'épaisseur, 35 cm de développement et 4 plis. Comprend les accessoires de fixation des pièces à la toiture et le mastic de base neutre monocomposante, pour le scellement des joints.
Inclut: Implantation et mise en place de la finition. Fixation mécanique.
Critère pour le métré: Longueur mesurée selon documentation graphique du Projet, augmentée de 5 cm de chaque côté.
Critère pour le mémoire: On mesurera la longueur réellement exécutée selon les spécifications du Projet, y compris les appuis.

| Code | U | Désignation | Quantité | Prix | Montant |
|---|---|---|---|---|---|
| mt13ccz030nj | m | Tôle pliée en zinc, de 0,8 mm d'épaisseur, 35 cm de développement et 4 plis, pour bande d'égout ventilé. (matériau) | 1.000 | 11312.86 | 11312.86 |
| mt13ccg030d | U | Vis autoformeuse de 6,5x130 mm d'acier galvanisé, avec rondelle. (matériau) | 6.000 | 298.65 | 1791.90 |
| mt21vva011 | l | Mastic de base neutre monocomposante, pour le scellement des joints; à appliquer au pistolet. (matériau) | 0.025 | 12126.16 | 303.15 |
| mo051 | h | Compagnon professionnel III/CP2 monteur de parois industrielles. (main-d'œuvre) | 0.275 | 1610.98 | 443.02 |
| mo098 | h | Ouvrier professionnel II/OP monteur de parois industrielles. (main-d'œuvre) | 0.138 | 1171.94 | 161.73 |
| % | % | Frais de chantier des unités d'ouvrage | 2 % | 14012.66 | 280.25 |
|  |  | Coûts directs |  |  | 14292.91 |
