# Pose d'un petit élément sur maçonnerie de briques

- Propriété du fichier: CYPE INGENIEROS, S.A.
- Format: FIEBDC-3/2002
- Zone géographique: Mali
- Devise: XOF
- Coûts indirects: 3.00 %
- Frais généraux: 13.00 %
- Bénéfice: 6.00 %
- TVA: 18.00 %

## F Aménagements et finitions

### FB Travaux généraux de maçonnerie

#### FBP Pose

**FBP010** U Pose d'un petit élément sur maçonnerie de briques.
Pose d'un petit élément sur maçonnerie de brique creuse en terre cuite, avec pâte de plâtre B1, finition enduit de plâtre pour enduit mince C6.
Inclut: Implantation. Réalisation d'ouvertures pour encastrer les ancrages. Bouchage des trous.
Critère pour le métré: Nombre d'unités prévues, selon documentation graphique du Projet.
Critère pour le mémoire: On mesurera le nombre d'unités réellement exécutées selon les spécifications du Projet.

| Code | U | Désignation | Quantité | Prix | Montant |
|---|---|---|---|---|---|
| mt09pye010b | m³ | Pâte de plâtre de construction B1, selon NF EN 13279-1. (matériau) | 0.001 | 107637.62 | 107.64 |
| mt09pye010a | m³ | Pâte de plâtre pour application en couche mince C6, selon NF EN 13279-1. (matériau) | 0.001 | 120829.58 | 120.83 |
| mo020 | h | Compagnon professionnel III/CP2 construction. (main-d'œuvre) | 0.353 | 1567.76 | 553.42 |
| mo113 | h | Ouvrier d'exécution I/OE1 construction. (main-d'œuvre) | 0.141 | 1129.12 | 159.21 |
| % | % | Frais de chantier des unités d'ouvrage | 2 % | 941.10 | 18.82 |
|  |  | Coûts directs |  |  | 959.92 |
