# Paroi intérieure pour chambre froide, de panneaux sandwich isothermes, en acier

- Propriété du fichier: CYPE INGENIEROS, S.A.
- Format: FIEBDC-3/2002
- Zone géographique: Mali
- Devise: XOF
- Coûts indirects: 3.00 %
- Frais généraux: 13.00 %
- Bénéfice: 6.00 %
- TVA: 18.00 %

## F Aménagements et finitions

### FC Cloisons

#### FCF Panneaux sandwich isothermes

**FCF010** m² Paroi intérieure pour chambre froide, de panneaux sandwich isothermes, en acier.
Paroi intérieure, pour chambre froide de produits réfrigérés, avec température ambiante supérieure à 0°C, avec panneaux sandwich isolants à rainure et languette en acier prélaqué, de 120 mm d'épaisseur et 1130 mm de largeur, Euroclasse B-s2, d0 de réaction au feu selon NF EN 13501-1, constitués de double face métallique en tôle d'acier prélaqué, finition avec peinture au polyester pour usage alimentaire, couleur blanche, d'épaisseur extérieure 0,5 mm et épaisseur intérieure 0,5 mm et âme isolante de polyuréthane de 40 kg/m³ de densité moyenne, fixés au profilé support en acier galvanisé avec des vis autoformeuses, préalablement fixé au plancher avec vis à tête hexagonale avec rondelle (4 U/m²). Comprend l'implantation, les chutes, les arrêts périmétriques avec des profilés sanitaires, l'emplacement de la plinthe sanitaire, la résolution des rencontres avec des pièces de coin et les accessoires de fixation. Totalement montée.
Inclut: Implantation des panneaux. Mise en place et fixation des panneaux. Arrêts.
Critère pour le métré: Surface mesurée selon documentation graphique du Projet, sans dupliquer les coins ni les rencontres, en déduisant les ouvertures de surface supérieure à 3 m².
Critère pour le mémoire: On mesurera la surface réellement exécutée selon les spécifications du Projet, sans dupliquer les coins ni les rencontres, en déduisant les ouvertures de surface supérieure à 3 m².

| Code | U | Désignation | Quantité | Prix | Montant |
|---|---|---|---|---|---|
| mt12ppa040ee | m² | Panneau sandwich isolant à rainure et languette en acier prélaqué, de 120 mm d'épaisseur et 1130 mm de largeur, Euroclasse B-s2, d0 de réaction au feu selon NF EN 13501-1, constitué de double face métallique en tôle d'acier prélaqué, finition avec peinture au polyester pour usage alimentaire, couleur blanche, d'épaisseur extérieure 0,5 mm et épaisseur intérieure 0,5 mm et âme isolante de polyuréthane de densité moyenne 40 kg/m³, arrêts et accessoires; pour chambres froides avec de conditions de température ambiante supérieure à 0°C. (matériau) | 1.050 | 30582.07 | 32111.17 |
| mt12psa060a | U | Répercussion, par m², de profilés en acier galvanisé, pour le montage de panneau sandwich isolant, en acier. (matériau) | 1.000 | 2086.66 | 2086.66 |
| mt26ahi103a | U | Vis à tête hexagonale avec rondelle, avec étoile intérieure à six points pour clé Torx, en acier galvanisé, 6x40 5, de 6 mm de diamètre et 40 mm de longueur, pour fixation sur des éléments en béton, fissurés ou non fissurés. (matériau) | 4.000 | 542.53 | 2170.12 |
| mt12psa010 | m | Profilé sanitaire, concave, en PVC, couleur blanche, avec profilé de fixation en L en aluminium, de 1000 mm de largeur et 4000 mm de longueur, pour rencontre de panneaux sandwich isolants en chambres froides. (matériau) | 0.320 | 2151.19 | 688.38 |
| mt12psa030 | m | Plinthe sanitaire, en PVC, couleur blanche, de 1000 mm de largeur et 4000 mm de longueur, pour chambres froides. (matériau) | 0.320 | 2934.23 | 938.95 |
| mt12psa020a | U | Pièce de coin intérieur, en PVC, couleur blanche, pour rencontre de profilés sanitaires en chambres froides. (matériau) | 0.200 | 989.55 | 197.91 |
| mt12psa040a | U | Pièce de coin intérieur, en PVC, couleur blanche, pour rencontre de plinthes sanitaires en chambres froides. (matériau) | 0.200 | 1961.89 | 392.38 |
| mt13ccg030e | U | Vis autoformeuse de 4,2x13 mm d'acier inoxydable, avec rondelle. (matériau) | 10.000 | 34.42 | 344.20 |
| op00ciz010 |  | Cisaille. | 1.000 | 0.00 | 0.00 |
| op00roe010 |  | Grignoteuse. | 1.000 | 0.00 | 0.00 |
| op00ato010 |  | Tournevis. | 1.000 | 0.00 | 0.00 |
| op00tal010 |  | Perceuse. | 1.000 | 0.00 | 0.00 |
| mo053 | h | Compagnon professionnel III/CP2 plaquiste. (main-d'œuvre) | 0.206 | 1625.89 | 334.93 |
| mo100 | h | Ouvrier professionnel II/OP plaquiste. (main-d'œuvre) | 0.206 | 1182.79 | 243.65 |
| % | % | Frais de chantier des unités d'ouvrage | 2 % | 39508.35 | 790.17 |
|  |  | Coûts directs |  |  | 40298.52 |
