# Faux plafond continu en plaques de ciment

- Propriété du fichier: CYPE INGENIEROS, S.A.
- Format: FIEBDC-3/2002
- Zone géographique: Mali
- Devise: XOF
- Coûts indirects: 3.00 %
- Frais généraux: 13.00 %
- Bénéfice: 6.00 %
- TVA: 18.00 %

## F Aménagements et finitions

### FL Revêtements de plafonds

#### FLC Plafonds suspendus non démontables, en plaques de ciment

**FLC010** m² Faux plafond continu en plaques de ciment.
Faux plafond continu suspendu, lisse, situé à une hauteur inférieure à 4 m, avec niveau de qualité de la finition Q2. Système 12,5+27+27, constitué de: OSSATURE: structure métallique en acier galvanisé de fourrures primaires 60/27 mm avec une modulation de 1000 mm et suspendues du plancher ou de l'élément porteur en béton avec ancrages directs de 125 mm, pour fourrure 60/27, et tiges tous les 750 mm, et fourrures secondaires fixées perpendiculairement aux primaires avec raccords type éclisse avec une modulation de 400 mm; PLAQUES: une couche de plaques en ciment Portland avec résistance au feu et avec faible absorption d'eau en surface de 12,5x1200x2400 mm, revêtues d'une couche en fibre de verre imprégnée des deux côtés. Comprend la bande autoadhésive désolidarisante, les profilés en U, en acier galvanisé, de 30 mm, les fixations pour l'ancrage des profilés, la visserie pour la fixation des plaques, le mortier de joints, la bande à joint, l'impression incolore au siloxane, pâte, pour rebouchage superficiel de plaques, le mortier, la maille en fibre de verre, la peinture élastique au siloxane en base aqueuse et les accessoires de montage.
Inclut: Implantation des axes de la structure métallique. Mise en place de la bande acoustique. Nivellement et fixation des profilés périmétriques. Signalisation des points d'ancrage au plancher ou à l'élément support. Nivellement et suspension des profilés primaires et secondaires de la structure. Découpe des plaques. Fixation des plaques. Résolution des rencontres et des points singuliers. Traitement des joints. Application de la couche d'impression. Application de la couche de régularisation. Extension de la couche de mortier base et mise en place de la maille. Application de la couche de peinture.
Critère pour le métré: Surface mesurée entre les parements, selon documentation graphique du Projet, sans déduire les trémies pour les installations.
Critère pour le mémoire: On mesurera la surface réellement exécutée selon les spécifications du Projet, sans déduire les ouvertures de surface inférieure à 1 m².

| Code | U | Désignation | Quantité | Prix | Montant |
|---|---|---|---|---|---|
| mt12psg160a | m | Profilé en U, en acier galvanisé, de 30 mm. (matériau) | 0.400 | 742.85 | 297.14 |
| mt12psg041b | m | Bande autoadhésive désolidarisante en mousse de polyuréthane à cellules fermées, de 3,2 mm d'épaisseur et 50 mm de largeur, résistance thermique 0,10 m²K/W, conductivité thermique 0,032 W/(mK). (matériau) | 0.400 | 205.48 | 82.19 |
| mt12psg220 | U | Fixation composée d'une cheville et d'une vis 5x27. (matériau) | 2.300 | 55.33 | 127.26 |
| mt12pek020fa | U | Ancrage direct de 125 mm, pour fourrure 60/27. (matériau) | 1.500 | 348.22 | 522.33 |
| mt12psg081j | U | Vis autoforeuse filet-tôle 3,5x11 mm. (matériau) | 1.500 | 9.49 | 14.24 |
| mt12psg050c | m | Fourrure 60/27 en tôle d'acier galvanisé, de 60 mm de largeur, selon NF DTU 25.41 P1-2 et NF EN 14195. (matériau) | 3.200 | 720.56 | 2305.79 |
| mt12pek020la | U | Connecteur, pour fourrure 60/27. (matériau) | 0.800 | 164.18 | 131.34 |
| mt12pek020da | U | Raccord type éclisse, pour fourrure 60/27. (matériau) | 2.900 | 196.81 | 570.75 |
| mt12pak010f | m² | Plaque en ciment Portland avec résistance au feu et avec faible absorption d'eau en surface de 12,5x1200x2400 mm, revêtue d'une couche en fibre de verre imprégnée des deux côtés. (matériau) | 1.050 | 15282.69 | 16046.82 |
| mt12psg081g | U | Vis autoforeuse 4,2x70 mm. (matériau) | 22.000 | 30.05 | 661.10 |
| mt12pak060c | kg | Mortier de joints, couleur grise. (matériau) | 0.600 | 2034.91 | 1220.95 |
| mt12pak050a | m | Bande de joints. (matériau) | 2.100 | 310.16 | 651.34 |
| mt12pak085a | l | Impression incolore au siloxane. (matériau) | 0.200 | 2816.15 | 563.23 |
| mt12pak095a | kg | Pâte, finition lisse, couleur blanche, pour traitement des joints et rebouchage superficiel de plaques. (matériau) | 1.700 | 2244.41 | 3815.50 |
| mt12pak090c | kg | Mortier, couleur blanche. (matériau) | 6.000 | 2034.91 | 12209.46 |
| mt12pak100c | m² | Maille en fibre de verre, couleur blanche; pour systèmes de plaques de ciment, par l'intérieur. (matériau) | 1.100 | 1345.31 | 1479.84 |
| mt27pbn010a | l | Peinture élastique au siloxane en base aqueuse, finition lisse, couleur à choisir. (matériau) | 4.000 | 6995.90 | 27983.60 |
| op00fre010 |  | Fraiseuse. | 1.000 | 0.00 | 0.00 |
| op00ato010 |  | Tournevis. | 1.000 | 0.00 | 0.00 |
| mo015 | h | Compagnon professionnel III/CP2 monteur de faux plafonds en plaques de plâtre. (main-d'œuvre) | 0.387 | 1625.89 | 629.22 |
| mo082 | h | Ouvrier professionnel II/OP monteur de faux plafonds en plaques de plâtre. (main-d'œuvre) | 0.387 | 1182.79 | 457.74 |
| % | % | Frais de chantier des unités d'ouvrage | 2 % | 69769.84 | 1395.40 |
|  |  | Coûts directs |  |  | 71165.24 |
