# Protection supérieure pour radiateur, en mousse de polyuréthane de haute densité

- Propriété du fichier: CYPE INGENIEROS, S.A.
- Format: FIEBDC-3/2002
- Zone géographique: Mali
- Devise: XOF
- Coûts indirects: 3.00 %
- Frais généraux: 13.00 %
- Bénéfice: 6.00 %
- TVA: 18.00 %

## F Aménagements et finitions

### FR Protections

#### FRA Protections de radiateurs

**FRA040** U Protection supérieure pour radiateur, en mousse de polyuréthane de haute densité.
Protection supérieure pour radiateur, en mousse de polyuréthane de haute densité renforcée avec un panneau en bois, d'entre 2000 et 2500 mm de longueur et 20 mm d'épaisseur, avec recouvrement de PVC, couleur à choisir. Mise en place: vissée à la surface support avec profilés métalliques.
Inclut: Implantation. Montage et fixation.
Critère pour le métré: Nombre d'unités prévues, selon documentation graphique du Projet.
Critère pour le mémoire: On mesurera le nombre d'unités réellement mises en place selon les spécifications du Projet.

| Code | U | Désignation | Quantité | Prix | Montant |
|---|---|---|---|---|---|
| mt53pdi140c | U | Protection supérieure pour radiateur, en mousse de polyuréthane de haute densité renforcée avec un panneau en bois, d'entre 2000 et 2500 mm de longueur et 20 mm d'épaisseur, avec recouvrement de PVC, couleur à choisir et profilés métalliques à visser à la surface support, Euroclasse B-s1, d0 de réaction au feu, selon NF EN 13501-1. (matériau) | 1.000 | 175413.07 | 175413.07 |
| mt26aaa240da | U | Cheville en nylon avec vis à tête fraisée, en acier inoxydable AISI 304, de 6 mm de diamètre et 35 mm de longueur. (matériau) | 4.000 | 204.78 | 819.12 |
| op00ato010 |  | Tournevis. | 1.000 | 0.00 | 0.00 |
| mo080 | h | Ouvrier professionnel II/OP monteur. (main-d'œuvre) | 0.385 | 1171.94 | 451.20 |
| % | % | Frais de chantier des unités d'ouvrage | 2 % | 176683.39 | 3533.67 |
|  |  | Coûts directs |  |  | 180217.06 |
