# Protection de nez de marche, en caoutchouc

- Propriété du fichier: CYPE INGENIEROS, S.A.
- Format: FIEBDC-3/2002
- Zone géographique: Mali
- Devise: XOF
- Coûts indirects: 3.00 %
- Frais généraux: 13.00 %
- Bénéfice: 6.00 %
- TVA: 18.00 %

## F Aménagements et finitions

### FR Protections

#### FRE Protections d'escaliers

**FRE010** m Protection de nez de marche, en caoutchouc.
Protection de nez de marche, en caoutchouc, avec ailes de 50x30 mm et 2 mm d'épaisseur, couleur noire. Mise en place: avec des vis et des chevilles.
Inclut: Implantation. Montage et fixation.
Critère pour le métré: Longueur mesurée selon documentation graphique du Projet.
Critère pour le mémoire: On mesurera la longueur réellement exécutée selon les spécifications du Projet.

| Code | U | Désignation | Quantité | Prix | Montant |
|---|---|---|---|---|---|
| mt53pdi190a | m | Protection de nez de marche, en caoutchouc, avec ailes de 50x30 mm et 2 mm d'épaisseur, couleur noire, Euroclasse B-s1, d0 de réaction au feu, selon NF EN 13501-1. (matériau) | 1.000 | 25822.79 | 25822.79 |
| mt26aaa240da | U | Cheville en nylon avec vis à tête fraisée, en acier inoxydable AISI 304, de 6 mm de diamètre et 35 mm de longueur. (matériau) | 4.000 | 204.78 | 819.12 |
| op00ato010 |  | Tournevis. | 1.000 | 0.00 | 0.00 |
| mo080 | h | Ouvrier professionnel II/OP monteur. (main-d'œuvre) | 0.192 | 1171.94 | 225.01 |
| % | % | Frais de chantier des unités d'ouvrage | 2 % | 26866.92 | 537.34 |
|  |  | Coûts directs |  |  | 27404.26 |
