# Bouton tactile antidérapant en aluminium

- Propriété du fichier: CYPE INGENIEROS, S.A.
- Format: FIEBDC-3/2002
- Zone géographique: Mali
- Devise: XOF
- Coûts indirects: 3.00 %
- Frais généraux: 13.00 %
- Bénéfice: 6.00 %
- TVA: 18.00 %

## F Aménagements et finitions

### FS Revêtements de sols

#### FSY Systèmes de revêtements de sols tactiles

**FSY030** U Bouton tactile antidérapant en aluminium.
Bouton tactile antidérapant en aluminium anodisé, de 25 mm de diamètre et 5 mm de hauteur, de couleur naturelle, fixé avec adhésif en polyuréthane sur le revêtement de sol, via l'utilisation d'un gabarit.
Inclut: Implantation et fixation du gabarit au revêtement de sol. Fixation du bouton tactile au revêtement de sol.
Critère pour le métré: Nombre d'unités prévues, selon documentation graphique du Projet.
Critère pour le mémoire: On mesurera le nombre d'unités réellement mises en place selon les spécifications du Projet.

| Code | U | Désignation | Quantité | Prix | Montant |
|---|---|---|---|---|---|
| mt47pta035c | U | Bouton tactile antidérapant en aluminium anodisé, de 25 mm de diamètre et 5 mm de hauteur, de couleur naturelle, à fixer avec un adhésif sur le revêtement de sol. (matériau) | 1.000 | 2574.56 | 2574.56 |
| mt47adc110a | kg | Adhésif spécial de polyuréthane bicomposant. (matériau) | 0.100 | 4004.03 | 400.40 |
| mt47pta020 | m² | Gabarit réutilisable pour le montage de revêtements de sol tactiles. (matériau) | 0.005 | 115305.77 | 576.53 |
| mt27wav030 | m | Bande de papier de 5 cm de largeur. (matériau) | 0.100 | 64.36 | 6.44 |
| mo080 | h | Ouvrier professionnel II/OP monteur. (main-d'œuvre) | 0.064 | 1171.94 | 75.00 |
| % | % | Frais de chantier des unités d'ouvrage | 2 % | 3632.93 | 72.66 |
|  |  | Coûts directs |  |  | 3705.59 |
