# Surface tactile antidérapante en résines liquides

- Propriété du fichier: CYPE INGENIEROS, S.A.
- Format: FIEBDC-3/2002
- Zone géographique: Mali
- Devise: XOF
- Coûts indirects: 3.00 %
- Frais généraux: 13.00 %
- Bénéfice: 6.00 %
- TVA: 18.00 %

## F Aménagements et finitions

### FS Revêtements de sols

#### FSY Systèmes de revêtements de sols tactiles

**FSY050** m² Surface tactile antidérapante en résines liquides.
Surface tactile antidérapante en résines liquides de méthacrylate, réalisée "in situ" avec des moules sur le revêtement de sol, constituée de boutons cylindriques tronconiques de 22,5 mm de diamètre à la base et 20 mm dans la partie supérieure, avec un espacement de 57 mm entre les axes et une hauteur de 3 mm, après l'application de résine époxy bicomposant.
Inclut: Nettoyage de la surface support. Ponçage des petites adhérences et imperfections. Application de la couche de base. Implantation et fixation des moules au revêtement de sol. Application de la résine. Retrait des moules.
Critère pour le métré: Surface mesurée selon documentation graphique du Projet.
Critère pour le mémoire: On mesurera la surface réellement exécutée selon les spécifications du Projet.

| Code | U | Désignation | Quantité | Prix | Montant |
|---|---|---|---|---|---|
| mt47pcd020a | kg | Résine époxy bicomposant. (matériau) | 0.500 | 60072.97 | 30036.49 |
| mt47pta050 | kg | Résine liquide de méthacrylate, à séchage ultra-rapide. (matériau) | 4.000 | 16786.10 | 67144.40 |
| mt47pta055 | kg | Catalyseur pour résine de méthacrylate. (matériau) | 0.500 | 134323.16 | 67161.58 |
| mt47pta025 | m² | Moule non réutilisable pour l'exécution de surfaces tactiles en résines liquides dans les revêtements de sol. (matériau) | 1.000 | 33580.79 | 33580.79 |
| mt27wav030 | m | Bande de papier de 5 cm de largeur. (matériau) | 2.000 | 64.36 | 128.72 |
| mo020 | h | Compagnon professionnel III/CP2 construction. (main-d'œuvre) | 3.465 | 1567.76 | 5432.29 |
| mo113 | h | Ouvrier d'exécution I/OE1 construction. (main-d'œuvre) | 3.208 | 1129.12 | 3622.22 |
| % | % | Frais de chantier des unités d'ouvrage | 2 % | 207106.49 | 4142.13 |
|  |  | Coûts directs |  |  | 211248.62 |
