# Acier laminé à chaud pour un renfort structural

- Propriété du fichier: CYPE INGENIEROS, S.A.
- Format: FIEBDC-3/2002
- Zone géographique: Mali
- Devise: XOF
- Coûts indirects: 3.00 %
- Frais généraux: 13.00 %
- Bénéfice: 6.00 %
- TVA: 18.00 %

## G Structure et gros oeuvre

### GA Transformations et réparations

#### GAH Transformations d'éléments en acier

**GAH010** kg Acier laminé à chaud pour un renfort structural.
Acier laminé NF EN 10025 S235JR, en pièce composée de profilés laminés à chaud des séries IPN, IPE, HEB, HEA, HEM et UPN, finition avec impression antioxydante, formant éléments d'ancrage, travaillé en atelier et fixé par soudure, pour renfort structural placé à une hauteur de jusqu'à 3 m.
Critère d'évaluation économique: Le prix comprend les soudures, les coupes, les épointages, les pièces spéciales, les douilles et les éléments auxiliaires de montage.
Inclut: Nettoyage et préparation du plan d'appui. Implantation et marquage des axes. Mise en place et fixation provisoire de l'élément. Nivellement et mise d'aplomb. Exécution des assemblages soudés.
Critère pour le métré: Poids nominal mesuré selon documentation graphique du Projet.
Critère pour le mémoire: On déterminera, à partir du poids obtenu sur bascule officielle des unités arrivées sur le chantier, le poids des unités réellement exécutées selon les spécifications du Projet.

| Code | U | Désignation | Quantité | Prix | Montant |
|---|---|---|---|---|---|
| mt07ala240ma | kg | Acier laminé NF EN 10025 S235JR, en pièce composée de profilés laminés à chaud des séries IPN, IPE, HEB, HEA, HEM et UPN, finition avec impression antioxydante, formant éléments d'ancrage, travaillé en atelier, à placer sur site par soudure, d'application dans renforts structuraux. (matériau) | 1.000 | 1569.06 | 1569.06 |
| mq08sol020 | h | Équipement et éléments auxiliaires pour soudure électrique. (matériel) | 0.058 | 1599.15 | 92.75 |
| op00cor020 |  | Coupeuse manuelle de métal, à disque. | 1.000 | 0.00 | 0.00 |
| mo019 | h | Compagnon professionnel III/CP2 soudeur. (main-d'œuvre) | 0.074 | 1588.31 | 117.53 |
| mo094 | h | Ouvrier professionnel II/OP charpentier métal. (main-d'œuvre) | 0.074 | 1218.78 | 90.19 |
| % | % | Frais de chantier des unités d'ouvrage | 2 % | 1869.53 | 37.39 |
|  |  | Coûts directs |  |  | 1906.92 |
