# Traitement contre les champignons et les attaques d'insectes xylophages d'un élément structural en bois

- Propriété du fichier: CYPE INGENIEROS, S.A.
- Format: FIEBDC-3/2002
- Zone géographique: Mali
- Devise: XOF
- Coûts indirects: 3.00 %
- Frais généraux: 13.00 %
- Bénéfice: 6.00 %
- TVA: 18.00 %

## G Structure et gros oeuvre

### GA Transformations et réparations

#### GAR Traitements préventifs et curatifs du bois

**GAR030** m² Traitement contre les champignons et les attaques d'insectes xylophages d'un élément structural en bois.
Traitement préventif contre les champignons à tâche bleu, le soleil, les intempéries et l'humidité, d'un élément structural en bois, par application, à la brosse, au pinceau ou au pistolet, de deux couches, de 0,14 l/m² chacune, de liquide protecteur. Comprend la suppression préalable des matériaux qui recouvrent l'élément à traiter, la protection des éléments du contour.
Inclut: Protection des éléments du contour. Application du traitement au pinceau.
Critère pour le métré: Surface mesurée selon documentation graphique du Projet.
Critère pour le mémoire: On mesurera la surface réellement exécutée selon les spécifications du Projet.

| Code | U | Désignation | Quantité | Prix | Montant |
|---|---|---|---|---|---|
| mt27tlr020b | l | Fond incolore avec base dissolvante pour la protection du bois contre les champignons à tâche bleu, à appliquer à la brosse, au pinceau ou au pistolet, ou par injection ou immersion. (matériau) | 0.280 | 13025.54 | 3647.15 |
| mo038 | h | Compagnon professionnel III/CP2 peintre. (main-d'œuvre) | 0.059 | 1567.76 | 92.50 |
| mo076 | h | Ouvrier professionnel II/OP peintre. (main-d'œuvre) | 0.593 | 1171.94 | 694.96 |
| % | % | Frais de chantier des unités d'ouvrage | 2 % | 4434.61 | 88.69 |
|  |  | Coûts directs |  |  | 4523.30 |
