# Marche en verre

- Propriété du fichier: CYPE INGENIEROS, S.A.
- Format: FIEBDC-3/2002
- Zone géographique: Mali
- Devise: XOF
- Coûts indirects: 3.00 %
- Frais généraux: 13.00 %
- Bénéfice: 6.00 %
- TVA: 18.00 %

## G Structure et gros oeuvre

### GE Passerelles et escaliers

#### GEV Verre

**GEV010** U Marche en verre.
Marche en verre feuilleté de sécurité, de 300x800 mm et 6+10+10 mm d'épaisseur, translucide, avec les bords polis, classement des prestations 1B1, avec résistance au glissement entre 35 et 45; fixation au parement en verre des deux côtés, par vissage aux pièces spéciales de support en acier inoxydable. Comprend les éléments pour fixation de la marche.
Inclut: Mise en place et fixation des marches. Nettoyage du tronçon.
Critère pour le métré: Nombre d'unités prévues, selon documentation graphique du Projet.
Critère pour le mémoire: On mesurera le nombre d'unités réellement exécutées selon les spécifications du Projet.

| Code | U | Désignation | Quantité | Prix | Montant |
|---|---|---|---|---|---|
| mt21vlp040aa | U | Marche en verre feuilleté de sécurité, de 300x800 mm et 6+10+10 mm d'épaisseur, translucide, composé de vitre extérieure en verre trempé de 6 mm d'épaisseur, avec résistance au glissement entre 35 et 45 selon DIN CEN/TS 12633 via l'application d'un traitement antidérapant sur sa face extérieure, vitre intermédiaire en verre trempé de 10 mm d'épaisseur et vitre intérieure en verre trempé de 10 mm d'épaisseur, unis par deux films incolores de butyral de polyvinyle, avec les bords polis, et trous pour fixation aux pièces spéciales de support; classement des prestations 1B1 selon NF EN 12600. (matériau) | 1.000 | 30207.07 | 30207.07 |
| mt21vlp050a | U | Pièce spéciale de support pour fixation d'une marche en verre par vissage, en acier inoxydable, avec bandes de scellement en caoutchouc synthétique EPDM et vis pour la fixation de la marche aux pièces spéciales de support et des pièces spéciales de support au parement en verre. (matériau) | 4.000 | 59889.26 | 239557.04 |
| op00ato010 |  | Tournevis. | 1.000 | 0.00 | 0.00 |
| mo055 | h | Compagnon professionnel III/CP2 vitrier. (main-d'œuvre) | 0.489 | 1683.81 | 823.38 |
| mo110 | h | Ouvrier professionnel II/OP vitrier. (main-d'œuvre) | 0.489 | 1257.63 | 614.98 |
| % | % | Frais de chantier des unités d'ouvrage | 2 % | 271202.47 | 5424.05 |
|  |  | Coûts directs |  |  | 276626.52 |
