# Linteau en maçonnerie renforcée de blocs en "U" de béton cellulaire, à revêtir

- Propriété du fichier: CYPE INGENIEROS, S.A.
- Format: FIEBDC-3/2002
- Zone géographique: Mali
- Devise: XOF
- Coûts indirects: 3.00 %
- Frais généraux: 13.00 %
- Bénéfice: 6.00 %
- TVA: 18.00 %

## G Structure et gros oeuvre

### GL Linteaux

#### GLB Maçonnerie de blocs de béton

**GLB020** m Linteau en maçonnerie renforcée de blocs en "U" de béton cellulaire, à revêtir.
Linteau de 15 cm d'épaisseur, en maçonnerie renforcée de blocs "U" en béton cellulaire autoclavé de 625x150x250 mm, pose avec du mortier à joints minces; avec renfort de béton de remplissage confectionné sur le chantier, BCN: CPJ-CEM II/A 32,5 - Fl - B 25 - 5/15 - E: 2a - NA - P 18-305, coulage avec des moyens manuels, et acier Fe E 500, quantité 2,28 kg/m; montage et démontage d'étai composé de 2 étais métalliques télescopiques, amortissables en 150 utilisations et planches en bois de pin, amortissables en 10 utilisations.
Critère d'évaluation économique: Le prix comprend le ferraillage de l'armature et la pose en coffrage ou sur site.
Inclut: Nettoyage et nivellement de la surface d'appui. Implantation et marquage des axes des étais sur la baie. Implantation et découpe des planches. Installation de l'étai. Mise en place des blocs. Mise en place des armatures. Préparation du béton. Coulage, vibrage et séchage du béton. Démontage et retrait de l'étai.
Critère pour le métré: Longueur mesurée selon documentation graphique du Projet, y compris les connexions aux appuis.
Critère pour le mémoire: On mesurera la longueur réellement exécutée selon les spécifications du Projet, y compris les appuis.

| Code | U | Désignation | Quantité | Prix | Montant |
|---|---|---|---|---|---|
| mt02bhc110a | U | Bloc "U" en béton cellulaire autoclavé de 625x150x250 mm, pour linteaux et chaînages horizontaux, selon NF EN 771-4. (matériau) | 1.680 | 3969.52 | 6668.79 |
| mt09mif065a | kg | Mortier à joints minces, composé de ciment blanc, chaux grasse, sable siliceux et additif retenant l'eau à base de cellulose, d'application sur maçonneries en blocs de béton cellulaire, fourni en sacs de 25 kg, selon NF EN 998-2. (matériau) | 0.002 | 402.57 | 0.81 |
| mt08aaa010a | m³ | Eau. (matériau) | 0.008 | 1092.17 | 8.74 |
| mt07aco055c | kg | Barres en acier haute adhérence, Fe E 500, de divers diamètres. (matériau) | 2.394 | 733.16 | 1755.19 |
| mt08var050 | kg | Fil de fer galvanisé pour attacher, de 1,30 mm de diamètre. (matériau) | 0.057 | 1092.17 | 62.25 |
| mt08cem000a | kg | Ciment gris en sacs. (matériau) | 9.898 | 79.36 | 785.51 |
| mt01arg000a | m³ | Sable criblé. (matériau) | 0.009 | 15988.45 | 143.90 |
| mt01arg001ag | m³ | Gros granulats homogénéisés, de taille maximale 12,5 mm. (matériau) | 0.017 | 17258.39 | 293.39 |
| mt50spa050m | m³ | Grosse planche en bois de pin, dimensions 20x7,2 cm. (matériau) | 0.003 | 377921.86 | 1133.77 |
| mt50spa101 | kg | Clous en acier. (matériau) | 0.050 | 1610.81 | 80.54 |
| mt50spa081a | U | Étai métallique télescopique, allant jusqu'à 3 m de hauteur. (matériau) | 0.013 | 16566.61 | 215.37 |
| mq06hor010 | h | Bétonnière électrique avec une capacité de gâchage de 160 l. (matériel) | 0.016 | 1618.08 | 25.89 |
| op00ciz020 |  | Cisaille pour barres à haute adhérence en acier. | 1.000 | 0.00 | 0.00 |
| op00tal020 |  | Malaxeur électrique. | 1.000 | 0.00 | 0.00 |
| op00sie040 |  | Scie à ruban. | 1.000 | 0.00 | 0.00 |
| mo021 | h | Compagnon professionnel III/CP2 construction pour des travaux de maçonnerie. (main-d'œuvre) | 0.175 | 1582.28 | 276.90 |
| mo114 | h | Ouvrier d'exécution I/OE1 construction pour des travaux de maçonnerie. (main-d'œuvre) | 0.175 | 1139.57 | 199.42 |
| mo043 | h | Compagnon professionnel III/CP2 ferrailleur. (main-d'œuvre) | 0.064 | 1646.63 | 105.38 |
| mo090 | h | Ouvrier professionnel II/OP ferrailleur. (main-d'œuvre) | 0.064 | 1230.06 | 78.72 |
| % | % | Frais de chantier des unités d'ouvrage | 2 % | 11834.57 | 236.69 |
|  |  | Coûts directs |  |  | 12071.26 |
