# Linteau en bois scié

- Propriété du fichier: CYPE INGENIEROS, S.A.
- Format: FIEBDC-3/2002
- Zone géographique: Mali
- Devise: XOF
- Coûts indirects: 3.00 %
- Frais généraux: 13.00 %
- Bénéfice: 6.00 %
- TVA: 18.00 %

## G Structure et gros oeuvre

### GL Linteaux

#### GLO Bois

**GLO010** m Linteau en bois scié.
Linteau de bois scié de pin sylvestre (Pinus sylvestris), finition brossée, de 30x30 cm de section et jusqu'à 6 m de longueur, pour applications structurales, classe résistante C18 selon NF EN 338 et NF EN 1912 et protection face aux agents biotiques qui correspondent à la classe de pénétration NP2 (3 mm dans les faces latérales de l'aubier) selon NF EN 351-1, appuyé sur les jambages.
Inclut: Nettoyage et préparation du plan d'appui. Implantation du niveau d'appui du linteau. Présentation du linteau. Aplomb et nivellement. Exécution des assemblages.
Critère pour le métré: Longueur mesurée selon documentation graphique du Projet, y compris les connexions aux appuis.
Critère pour le mémoire: On mesurera la longueur réellement exécutée selon les spécifications du Projet, y compris les appuis.

| Code | U | Désignation | Quantité | Prix | Montant |
|---|---|---|---|---|---|
| mt07mee050uuj | m³ | Bois scié de pin sylvestre (Pinus sylvestris), avec finition brossée, pour linteau de 30x30 cm de section et jusqu'à 6 m de longueur, pour applications structurales, classe résistante C18 selon NF EN 338 et NF EN 1912 et protection face aux agents biotiques qui correspondent à la classe de pénétration NP2 (3 mm dans les faces latérales de l'aubier) selon NF EN 351-1, travaillé en atelier. (matériau) | 0.090 | 408171.38 | 36735.42 |
| op00cla010 |  | Cloueuse pneumatique. | 1.000 | 0.00 | 0.00 |
| op00cep010 |  | Varlope. | 1.000 | 0.00 | 0.00 |
| op00sie020 |  | Scie circulaire à disque fixe, pour table de travail. | 1.000 | 0.00 | 0.00 |
| mo017 | h | Compagnon professionnel III/CP2 menuisier bois. (main-d'œuvre) | 0.868 | 1605.16 | 1393.28 |
| mo058 | h | Ouvrier professionnel II/OP menuisier bois. (main-d'œuvre) | 0.434 | 1190.11 | 516.51 |
| % | % | Frais de chantier des unités d'ouvrage | 2 % | 38645.21 | 772.90 |
|  |  | Coûts directs |  |  | 39418.11 |
