# Acier dans les profilés laminés à chaud

- Propriété du fichier: CYPE INGENIEROS, S.A.
- Format: FIEBDC-3/2002
- Zone géographique: Mali
- Devise: XOF
- Coûts indirects: 3.00 %
- Frais généraux: 13.00 %
- Bénéfice: 6.00 %
- TVA: 18.00 %

## G Structure et gros oeuvre

### GO Poteaux, poutres et ossatures

#### GOA Acier

**GOA130** kg Acier dans les profilés laminés à chaud.
Acier NF EN 10025 S275JR, dans les éléments structuraux constitués de pièces simples de profilés laminés à chaud des séries IPN, IPE, HEB, HEA, HEM ou UPN, finition avec impression antioxydante, placés avec assemblages soudés sur site, à une hauteur de jusqu'à 3 m.
Critère d'évaluation économique: Le prix comprend les soudures, les coupes, les épointages, les pièces spéciales, les douilles et les éléments auxiliaires de montage.
Inclut: Nettoyage et préparation du plan d'appui. Implantation et marquage des axes. Mise en place et fixation provisoire de l'élément structural. Aplomb et nivellement. Exécution des assemblages soudés.
Critère pour le métré: Poids nominal mesuré selon documentation graphique du Projet.
Critère pour le mémoire: On déterminera, à partir du poids obtenu sur bascule officielle des unités arrivées sur le chantier, le poids des unités réellement exécutées selon les spécifications du Projet.

| Code | U | Désignation | Quantité | Prix | Montant |
|---|---|---|---|---|---|
| mt07ala010dab | kg | Acier laminé NF EN 10025 S275JR, en profilés laminés à chaud, pièces simples, pour applications structurales, des séries IPN, IPE, HEB, HEA, HEM ou UPN, finition avec impression antioxydante. Travaillé et monté en atelier, à placer avec assemblages soudés sur site. (matériau) | 1.000 | 1248.35 | 1248.35 |
| mq08sol020 | h | Équipement et éléments auxiliaires pour soudure électrique. (matériel) | 0.017 | 1605.89 | 27.30 |
| op00lla010 |  | Clé à choc. | 1.000 | 0.00 | 0.00 |
| op00cor020 |  | Coupeuse manuelle de métal, à disque. | 1.000 | 0.00 | 0.00 |
| mo047 | h | Compagnon professionnel III/CP2 charpentier métal. (main-d'œuvre) | 0.022 | 1646.63 | 36.23 |
| mo094 | h | Ouvrier professionnel II/OP charpentier métal. (main-d'œuvre) | 0.022 | 1230.06 | 27.06 |
| % | % | Frais de chantier des unités d'ouvrage | 2 % | 1338.94 | 26.78 |
|  |  | Coûts directs |  |  | 1365.72 |
