# Connecteur cloué

- Propriété du fichier: CYPE INGENIEROS, S.A.
- Format: FIEBDC-3/2002
- Zone géographique: Mali
- Devise: XOF
- Coûts indirects: 3.00 %
- Frais généraux: 13.00 %
- Bénéfice: 6.00 %
- TVA: 18.00 %

## G Structure et gros oeuvre

### GP Planchers

#### GPM Mixtes

**GPM030** U Connecteur cloué.
Connecteur en acier galvanisé de 140 mm de hauteur, pour être utilisé sur des poutres métalliques dans les planchers mixtes de 15 cm d'épaisseur minimum; fixé avec clous en acier galvanisé via cloueur à poudre.
Inclut: Implantation et disposition du connecteur. Fixation du connecteur avec des clous, à l'aide d'un cloueur à poudre.
Critère pour le métré: Nombre d'unités prévues, selon documentation graphique du Projet.
Critère pour le mémoire: On mesurera le nombre d'unités réellement exécutées selon les spécifications du Projet.

| Code | U | Désignation | Quantité | Prix | Montant |
|---|---|---|---|---|---|
| mt07cem010g | U | Connecteur en "L", en acier galvanisé, de 140 mm de hauteur, pour fixer sur structure en acier par clouage. (matériau) | 1.000 | 4264.97 | 4264.97 |
| mt07cem020 | U | Clou en acier galvanisé, pour application avec pistolet. (matériau) | 2.000 | 395.75 | 791.50 |
| mt07cem030 | U | Cartouche de poudre pour fixation par tir avec cloueuse. (matériau) | 2.000 | 304.30 | 608.60 |
| op00cla020 |  | Cloueur à poudre. | 1.000 | 0.00 | 0.00 |
| mo047 | h | Compagnon professionnel III/CP2 charpentier métal. (main-d'œuvre) | 0.030 | 1646.63 | 49.40 |
| % | % | Frais de chantier des unités d'ouvrage | 2 % | 5714.47 | 114.29 |
|  |  | Coûts directs |  |  | 5828.76 |
