# Connecteur soudé

- Propriété du fichier: CYPE INGENIEROS, S.A.
- Format: FIEBDC-3/2002
- Zone géographique: Mali
- Devise: XOF
- Coûts indirects: 3.00 %
- Frais généraux: 13.00 %
- Bénéfice: 6.00 %
- TVA: 18.00 %

## G Structure et gros oeuvre

### GP Planchers

#### GPM Mixtes

**GPM040** U Connecteur soudé.
Connecteur en acier galvanisé de 19 mm de diamètre et 81 mm de hauteur, pour être utilisé sur des poutres métalliques dans les planchers mixtes de 9 cm d'épaisseur minimum; fixé par soudure.
Inclut: Implantation et disposition des connecteurs. Fixation des connecteurs par soudure.
Critère pour le métré: Nombre d'unités prévues, selon documentation graphique du Projet.
Critère pour le mémoire: On mesurera le nombre d'unités réellement exécutées selon les spécifications du Projet.

| Code | U | Désignation | Quantité | Prix | Montant |
|---|---|---|---|---|---|
| mt07cem040a | U | Connecteur en acier galvanisé avec tête à disque, de 19 mm de diamètre et 81 mm de hauteur, pour fixer sur structure en acier par soudure sur la tôle collaborante. (matériau) | 1.000 | 1235.35 | 1235.35 |
| mq08sol030 | h | Équipement et éléments auxiliaires pour soudure des connecteurs. (matériel) | 0.058 | 9229.35 | 535.30 |
| mo047 | h | Compagnon professionnel III/CP2 charpentier métal. (main-d'œuvre) | 0.074 | 1646.63 | 121.85 |
| % | % | Frais de chantier des unités d'ouvrage | 2 % | 1892.50 | 37.85 |
|  |  | Coûts directs |  |  | 1930.35 |
