# Rapport technique

- Propriété du fichier: CYPE INGENIEROS, S.A.
- Format: FIEBDC-3/2002
- Zone géographique: Mali
- Devise: XOF
- Coûts indirects: 3.00 %
- Frais généraux: 13.00 %
- Bénéfice: 6.00 %
- TVA: 18.00 %

## P Interventions préalables

### PP Étude des pathologies

#### PPR Rapports et documents officiels

**PPR010** U Rapport technique.
Rapport technique sur les résultats obtenus dans les essais réalisés par laboratoire accrédité dans le domaine technique correspondant pour déterminer le état des soudures. Comprend le déplacement au chantier et la récupération des données.
Inclut: Déplacement sur chantier. Récupération des données. Réalisation du rapport.
Critère pour le métré: Nombre d'unités prévues, selon documentation graphique du Projet.
Critère pour le mémoire: On mesurera le nombre d'unités réellement exécutées selon les spécifications du Projet.

| Code | U | Désignation | Quantité | Prix | Montant |
|---|---|---|---|---|---|
| mt49tei020h | U | Rapport technique sur les résultats obtenus dans les essais réalisés par laboratoire accrédité dans le domaine technique correspondant pour déterminer le état des soudures. (matériau) | 1.000 | 148283.69 | 148283.69 |
| % | % | Frais de chantier des unités d'ouvrage | 2 % | 148283.69 | 2965.67 |
|  |  | Coûts directs |  |  | 151249.36 |
