# Rapport de reconnaissance

- Propriété du fichier: CYPE INGENIEROS, S.A.
- Format: FIEBDC-3/2002
- Zone géographique: Mali
- Devise: XOF
- Coûts indirects: 3.00 %
- Frais généraux: 13.00 %
- Bénéfice: 6.00 %
- TVA: 18.00 %

## P Interventions préalables

### PP Étude des pathologies

#### PPR Rapports et documents officiels

**PPR020** U Rapport de reconnaissance.
Rapport de reconnaissance sur les résultats obtenus dans l'essai de la profondeur de carbonatation, réalisé par laboratoire accrédité dans le domaine technique correspondant.
Inclut: Réalisation du rapport.
Critère pour le métré: Nombre d'unités prévues, selon documentation graphique du Projet.
Critère pour le mémoire: On mesurera le nombre d'unités réellement exécutées selon les spécifications du Projet.

| Code | U | Désignation | Quantité | Prix | Montant |
|---|---|---|---|---|---|
| mt49tei030f | U | Rapport de reconnaissance sur les résultats obtenus dans l'essai de la profondeur de carbonatation, réalisé par laboratoire accrédité dans le domaine technique correspondant. (matériau) | 1.000 | 51491.12 | 51491.12 |
| % | % | Frais de chantier des unités d'ouvrage | 2 % | 51491.12 | 1029.82 |
|  |  | Coûts directs |  |  | 52520.94 |
