# Essais sur fondations

- Propriété du fichier: CYPE INGENIEROS, S.A.
- Format: FIEBDC-3/2002
- Zone géographique: Mali
- Devise: XOF
- Coûts indirects: 3.00 %
- Frais généraux: 13.00 %
- Bénéfice: 6.00 %
- TVA: 18.00 %

## P Interventions préalables

### PP Étude des pathologies

#### PPX Essais in situ

**PPX010** U Essais sur fondations.
Essai pour la détermination de l'armature inférieure (depuis un côté) de radier via l'utilisation du pachomètre, obtenant le nombre de barres et la disposition de celles-ci. Ne comprend pas l'excavation ni le repositionnement des revêtements.
Inclut: Réalisation de l'essai.
Critère pour le métré: Nombre d'unités prévues, selon documentation graphique du Projet.
Critère pour le mémoire: On mesurera le nombre d'unités réellement exécutées selon les spécifications du Projet.

| Code | U | Désignation | Quantité | Prix | Montant |
|---|---|---|---|---|---|
| mt49hpa010e | U | Essai pour déterminer l'armature inférieur d'un radier, via l'utilisation de pachomètre, donnant le nombre de barres et la disposition de celles-ci, sans inclure l'ouverture, ni le repositionnement des revêtements ou recouvrements. (matériau) | 1.000 | 59313.47 | 59313.47 |
| % | % | Frais de chantier des unités d'ouvrage | 2 % | 59313.47 | 1186.27 |
|  |  | Coûts directs |  |  | 60499.74 |
