# Déplacement du personnel et des équipements au chantier

- Propriété du fichier: CYPE INGENIEROS, S.A.
- Format: FIEBDC-3/2002
- Zone géographique: Mali
- Devise: XOF
- Coûts indirects: 3.00 %
- Frais généraux: 13.00 %
- Bénéfice: 6.00 %
- TVA: 18.00 %

## P Interventions préalables

### PP Étude des pathologies

#### PPX Essais in situ

**PPX090** U Déplacement du personnel et des équipements au chantier.
Déplacement, montage et démontage sur site de l'équipement de travail nécessaire pour l'étude via ultrasons de la surface du béton.
Inclut: Déplacement sur chantier. Montage de l'équipement. Démontage de l'équipement.
Critère pour le métré: Nombre d'unités prévues, selon documentation graphique du Projet.
Critère pour le mémoire: On mesurera le nombre d'unités réellement exécutées selon les spécifications du Projet.

| Code | U | Désignation | Quantité | Prix | Montant |
|---|---|---|---|---|---|
| mt49hpa200c | U | Déplacement de personnel et d'un équipement sur site pour l'étude via ultrasons de la surface du béton. (matériau) | 1.000 | 128942.34 | 128942.34 |
| % | % | Frais de chantier des unités d'ouvrage | 2 % | 128942.34 | 2578.85 |
|  |  | Coûts directs |  |  | 131521.19 |
