# Déplacement du personnel et des équipements au chantier

- Propriété du fichier: CYPE INGENIEROS, S.A.
- Format: FIEBDC-3/2002
- Zone géographique: Mali
- Devise: XOF
- Coûts indirects: 3.00 %
- Frais généraux: 13.00 %
- Bénéfice: 6.00 %
- TVA: 18.00 %

## P Interventions préalables

### PP Étude des pathologies

#### PPX Essais in situ

**PPX090** U Déplacement du personnel et des équipements au chantier.
Déplacement, montage et démontage sur site de l'équipement de travail nécessaire pour l'extraction des témoins en béton et l'étude via ultrasons de la surface du béton.
Inclut: Déplacement sur chantier. Montage de l'équipement. Démontage de l'équipement.
Critère pour le métré: Nombre d'unités prévues, selon documentation graphique du Projet.
Critère pour le mémoire: On mesurera le nombre d'unités réellement exécutées selon les spécifications du Projet.

| Code | U | Désignation | Quantité | Prix | Montant |
|---|---|---|---|---|---|
| mt49hpa200d | U | Déplacement de personnel et d'un équipement sur site pour l'extraction des témoins en béton et l'étude via ultrasons de la surface du béton. (matériau) | 1.000 | 128942.34 | 128942.34 |
| % | % | Frais de chantier des unités d'ouvrage | 2 % | 128942.34 | 2578.85 |
|  |  | Coûts directs |  |  | 131521.19 |
