# Filet vertical de protection d'une trémie d'escalier en construction

- Propriété du fichier: CYPE INGENIEROS, S.A.
- Format: FIEBDC-3/2002
- Zone géographique: Mali
- Devise: XOF
- Coûts indirects: 3.00 %
- Frais généraux: 13.00 %
- Bénéfice: 6.00 %
- TVA: 18.00 %

## S Sécurité et santé

### SC Équipements de protection collective

#### SCE Protection des escaliers

**SCE020** m² Filet vertical de protection d'une trémie d'escalier en construction.
Protection d'une trémie d'escalier en construction à l'aide d'un filet vertical de protection, en polyamide de haute ténacité, de 4 mm de diamètre, fixé au bord de la paillasse via petites planches en bois de pin de 15x5,2 cm, amortissables en 4 utilisations. Comprend les clous en acier pour la fixation du bois à la paillasse d'escalier.
Critère pour le métré: Surface mesurée selon Plan général de coordination en matière de sécurité et de protection de la santé.
Critère pour le mémoire: La surface mesurée sera celle réellement montée selon spécifications d'Étude ou d'Étude Basique de Sécurité et Santé.

| Code | U | Désignation | Quantité | Prix | Montant |
|---|---|---|---|---|---|
| mt50spr015 | m² | Filet vertical de protection, en polyamide de haute ténacité, de couleur blanche. Corde de filet de calibre 4 mm. Configuration du filet en losange. (matériau) | 1.200 | 1606.52 | 1927.82 |
| mt50spa050g | m³ | Petite planche en bois de pin, dimensions 15x5,2 cm. (matériau) | 0.001 | 364557.10 | 364.56 |
| mt50spa101 | kg | Clous en acier. (matériau) | 0.020 | 1606.52 | 32.13 |
| mo119 | h | Compagnon professionnel III/CP2 Sécurité et Santé. (main-d'œuvre) | 0.487 | 1567.76 | 763.50 |
| mo120 | h | Ouvrier Sécurité et Santé. (main-d'œuvre) | 0.696 | 1129.12 | 785.87 |
| % | % | Frais de chantier des unités d'ouvrage | 2 % | 3873.88 | 77.48 |
|  |  | Coûts directs |  |  | 3951.36 |
